# Neubau KiTa Aidlingen - Dachtel
Angebotsaufforderung (GAEB DA XML 3.3, DA83)
Projekt: 0233
Beschreibung: Neubau einer 5-gruppigen Kindertagesstätte
Währung: EUR
Auftraggeber: Gemeinde Aidlingen, vertreten durch, Frau BM'in Helena Österle, Hauptsraße 6, 71134 Aidlingen, Deutschland, Telefon +49 7034 1250, E-Mail poststelle@aidlingen.de
Ausführungsort: Schallenbergweg 14, 71134 Aidlingen - Dachtel, Deutschland
Erstellt mit: 5 260212, NOVA AVA, 13.02.2026

## A. Beschreibung nach DIN 18299 - 0.1 Angaben zur Baustelle
Beschreibung nach DIN 18299 - Baubeschreibung
Soweit in der Leistungsbeschreibung auf Technische Spezifikationen, z. B. nationale  Normen, mit denen Europäische Normen umgesetzt
werden, europäisch technische Bewertungen, gemeinsame technische Spezifikationen, Internationale Normen, Bezug genommen wird,
werden auch ohne den ausdrücklichen Zusatz: „oder gleichwertig“ immer gleichwertige Technische Spezifikationen in Bezug genommen.

0.1
Angaben zur Baustelle

0.1.1
Lage der Baustelle, Umgebungsbedingungen, Zufahrtsmöglichkeiten und Beschaffenheit der Zufahrt sowie etwaige Einschränkungen bei ihrer Benutzung

Kindertagesstätte Aidlingen Dachtel
71134 Aidlingen,
Gemarkung Dachtel
Flurstück 1122
Schallenbergweg 14

Abmessungen: ca. 17,5m (b) x 43,0m (l) x 9,60m (h), 2 Geschosse

NUF: ca. 1.728,72m
BGF (R): ca. 1.358,60m2
BGF (S): ca. 908,58m2
BRI (R): ca. 5.139,00m3
BRI (S): ca. 1.754,48m3

Nutzung:
Die Stadt Aidlingen plant auf dem Grundstück im Schallenbergweg 14 in Aidlingen - Dachtel den Neubau
für eine eine 5-gruppige Kindertagesstätte.
Zusätzlich soll entlang der Straße eine Stützmauer an der Nord- westlichen Grundstücksecke errichtet werden.
Westlich und östlich des Hauptbaukörpers sollen je eine Geschirrhütte für Müll, bzw. als Kinderwagen- Abstellraum / Gartengeräteraum
erstellt werden. Entlang der südlichen Grundstücksgrenze werden zwei parallel von Westen nach Osten verlaufende Winkelstützwände
errichtet.

Grundstück:
Das städtische Grundstück befindet sich am nord - östlichen Rand der Teilgemeinde Dachtel. Im Norden begrenzt der Schallenbergweg das Grundstück. Nördlich an den Schallenbergweg angrenzend befinden sich Tennisplätze. Nach Osten grenzen Wiesenflächen, die teilweise landwirtschaftlich genutzt werden, an das Grundstück an. Südlich und westlich grenzt ein Wohngebiet mit Ein- und Mehrfamilienhäusern an.

Das Grundstück fällt von Norden nach Süden um ca. 2,76m (495.58 NN - 492.82 NN), von Osten nach Westen um ca. 3,09m (497.17 NN - 494.08 NN).

Privates Parken:
Im Wohngebiet ist das Parken auf den gekennzeichneten Flächen erlaubt. Auf Grund der verdichteten Wohnnutzung ist von einer beengten
Parkplatzsituation auszugehen.

Baustellenzufahrt:
Der Schallenbergweg dient von Westen her als Zufahrt zur Baustelle.
Während der Bauarbeiten wird die Durchfahrt des Schallenbergwegs durch die Fläche der Baustelleneinrichtung gesperrt.
Die westliche und östliche Baustellenzufahrt mit Tor, bzw. Baustraße auf der Baustelle ist für die Nutzung durch andere an der Baustelle beschäftigte Firmen freizuhalten.
Ebenso sind die Zugänge zum Gebäude für die Nutzung durch andere Firmen jederzeit freizuhalten und sicherzustellen.
Lagerflächen für die Baustelleneinrichtung stehen begrenzt zur Verfügung. Die Nutzung muss mit der örtlichen Bauleitung abgestimmt werden. Die Baustellenzufahrt ist immer geschlossen zu halten und nur bei Anlieferung temporär zu öffnen. Außerhalb der Bauzeiten ist die Baustelle abzuschließen.

0.1.3
Art und Lage der baulichen Anlagen
Der Neubau ist als länglicher, zweigeschossiger Baukörper, parallel zum Schallenbergweg, in Ost-Westrichtung verlaufend geplant. Die Außenmaß des Baukörpers betragen: ca. 42,95m x 17,49m.
Die Freianlagen erstrecken sich parallel zum Baukörper südlich vorgelagert, bzw. östlich des Baukörpers. Nach Norden ist ein befestigter Vorplatz zum Schallenbergweg hin geplant.

Das Erdgeschoß und das Obergeschoß werden als rechteckige Grundform deckungsgleich übereinander angeordnet.
Das Gebäude ist nicht unterkellert, die Aufzugsunterfahrt und ein Hausanschußschacht binden ca. 1.20m tief unterhalb der Bodenplatte in den Baugrund ein.
Im Erdgeschoß und Obergeschoß werden im Süden und teilweise Westen und Osten Balkon-, bzw. Laubengangflächen aus Beton- Fertigteilen vorgelagert. Von diesen Laubengangflächen führen im Osten und Westen jeweils eine Treppe aus Stahl in das Erdgeschoß. Diese Treppen fungieren als Fluchtreppen (sog. 'notwendige Treppen').
An der Nordfassade befindet sich in Gebäudemitte ein zentraler Treppenkern mit Aufzug.

Der FFB EG ist mit 496.00 NN festgelegt.
Die Geschoßhöhen (OK RFB - OK RFB) betragen
EG zu OG: 3,57m
OG zu Dachfläche: 3,57m
Dachfläche zu angehobenen Dachflächen: 2,04m

0.1.3.1
Beschreibung der Tragkonstruktion, statisches Konzept, statisch konstruktive Sonderheiten

Betonarbeiten
Das Tragwerk des Neubaus besteht aus einer Stahlbetonskelettkonstruktion.
Hauptmerkmale im Erdgeschoss und Obergeschoss sind 30 cm dicke, unterzuglose Flachdecken (teilweise überhöht, C 30/37), 25 cm dicke massive Wände (C 30/37), sowie schlanke Stützen (25cm x 25cm, C 45/55) aus Stahlbeton.
Die Gründung erfolgt durch Einzel- und Streifenfundamente die punktuell mit Tieferführungen in die Schichten der tragfähigen Bodenschichten führen. Die Bodenplatten liegen auf dem Baugrund, bwz. auf einem Polster aus KFT und zu lieferndem Boden auf.
Im Randbereich des rechteckigen Grundrisses sind das Haupttreppenhaus und die Aufzugsanlage untergebracht, welche zusammen mit den zwei zusätzlichen Wänden am Ende des Gebäudes die horizonztale Aussteifung sicherstellen.

Decken
Die Decken über EG und OG werden im Regelfall als unterzugslose, 2-achsig gespannte Flachdecken aus Ortbeton der Güte C30/37 hergestellt. Die Deckendicke beträgt 30 cm. Die Decken der Dacherhöhungen über dem OHG werden als 20cm dicke Flachdecken aus Ortbeton der Güte C30/37 ausgeführt.
Für die Abtragung und Weiterleitung der Horizontallasten aus Wind-, Schiefstellung und Lastexzentrizitäten werden alle Betondecken als horizontale Scheiben mit entsprechender Mindestbewehrung ausgebildet.
Alle Betondecken des Gebäudes werden schlaff bewehrt. Die Durchstanzsicherung in der Betondecke an hoch belasteten Stellen wie
Stützen, Wandenden und Wandecken erfolgt mit Dübelleisten.
Aufgrund der zu erwartenden Durchbiegungen der Decken werden sie, wenn notwendig, mit Überhöhungen hergestellt. Die gewählten Überhöhungen werden entsprechend den in der Statik berechneten elastischen Verformungen der Decken festgelegt. Zusatzdurchbiegungen aus Schwinden und Kriechen sind bei der Bewehrung berücksichtigt.
Bei der Planung der nichttragenden Wände und Fassaden ist auf die Verträglichkeit mit den o. g. Deckenverformungen zu achten. Entsprechende Toleranzen und Zusatzmaßnahmen zur Vermeidung von Schäden in den Wänden und Fassaden sind vorzusehen. Gleiches gilt für Horizontalverformungen der Decken aus Schwinden.
Die Untersicht der Decken ist bereichsweise in Sichtbetonqualität nach Angaben der Architekten herzustellen.
Sämtliche Betonbauteile werden fugenlos hergestellt.
An die Betontechnologie, die Nachbehandlung und die sachgemäße Ausführung werden besondere Anforderungen gestellt.

Fundamente
Die Gründung besteht aus Einzel- und Streifenfundamenten, welche mit Tieferführungen hergestellt werden. Diese sind unter den Stützen, Wänden und der umlaufenden Frostschürze angeordnet und werden punktuell mit unbewehrtem Beton bis auf den tragfähigen Grund tiefergeführt. Die Gründung erfolgt auf den gut tragfähigen Schichten des Muschelkalks.

Bodenplatte
Die Bodenplatte wird als 20 cm starke Platte in der Güte C30/37 mit einer umlaufenden Frostschürze (b =25cm, h = 60cm) ebenfalls in der in der Güte C30/37 hergestellt und auf dem Baugrund aufgelegt. An die Betontechnologie, die Nachbehandlung und die sachgemäße Ausführung werden hier besondere Anforderungen gestellt. Die Arbeitsfugen am Übergang Schachtwand / Bodenplatte, sowie Schachtbodenplatte / Schachtwand sind mit eingelegten Fugenblechen herzustellen.

Stützen und Wandpfeiler
Alle Stützen und Wandpfeiler werden als schlanke Pendelstützen mit minimierten Querschnittsdicken hergestellt. Die Querschnittsabmessungen sind in den LV-Plänen dargestellt. Es kommen je nach Belastung Betone der Güten C30/37 bis C45/55 und Stützen mit hohen Bewehrungsgehalten zur Ausführung. Die Betonstützen sind in Sichtbetonqualität nach Angaben der Architekten herzustellen. Die Wandpfeiler in den aufgehenden Geschossen werden verputzt oder gestrichen und teilweise in Sichtbetonqualität erstellt.

Träger, Attiken Überzüge, Unterzüge
Alle Träger, Attiken Überzüge und Unterzüge werden aus Beton mindestens der Güte C30/37 hergestellt. Ausführung teilweise in Sichtbeton SB3.

Wände
Die Wände im Erdgeschoss und Obergeschoss werden in Ortbeton mit Gesamtdicken von 25 cm aus Beton der Güte C30/37 hergestellt. Bereichsweise sind die Wände in Sichtbetonqualität nach Angaben der Architekten herzustellen. Die Wände werden zusätzlich zur Vertikallastabtragung auch zur Abtragung der am Gebäude angreifenden Horizontallasten herangezogen und deshalb als Scheiben berechnet und entsprechend engmaschig bewehrt.

Besonderheiten
Aufgrund der topographischen Lage bindet das Gebäude bereichsweise im Hang ein, sodass unter der Bodenplatte teilweise abgegraben und teilweise aufgefüllt werden muss.

Lastannahmen
Dach über OG:
Dachaufbau (ständige Lasten): 3,0 kN/m²
Verkehrslast: - - -
Schneelast: 1,0 kN/m²

Decke über EG:
Bodenaufbau (ständige Lasten): 2,5 kN/m²
Verkehrslast: 5,0 kN/m²

Decke über EG (Außenbereich / Laubengang):
Laubengangplatten (ständige Lasten): 5,25 kN/m²
Verkehrslast: 4,0 kN/m²

Bodenplatte EG:
Bodenaufbau (ständige Lasten): 2,5 kN/m²
Verkehrslast: 5,0 kN/m²

Stahlbauarbeiten
Korrosivitätskategorie C3, Schutzdauerklasse: Sehr hoch (VH)
kürzeste Schutzdauer 67 Jahre und längste Schutzdauer > 100 Jahre

Brandschutzbestimmungen
Einstufung des Gebäudes gemäß § 38 Abs. 2 Nr. 6 LBO: Sonderbau, gemäß § 2 Abs. 4 Nr. 3 LBO als Gebäude der Gebäudeklasse 3.
Im vorliegenden Brandschutzgutachten wurden folgende brandschutztechnische Auflagen für das Tragwerk festgelegt:

EG:
Tragende und aussteifende Bauteile:
Decke über EG: „feuerhemmend“ (F30  nach  DIN  4102  bzw. REI30 nach DIN EN 13501)
Laubengang über EG, in Ebene Geschoßdecke über EG: „keine Anforderungen“ (siehe Abweichung im Brandschutzkonzept)
Wände, Stützen im EG: „feuerhemmend“ (F30  nach  DIN  4102  bzw. REI30 nach DIN EN 13501)

Treppen:
Treppenläufe EG - OG aus Beton im Treppenraum: „nichtbrennbar“(A)
Treppenläufe EG - OG im Freibereich aus Stahl im Freibereich: „nichtbrennbar“(A)

OG:
Tragende und aussteifende Bauteile:
Decke über OG: „keine Anforderungen“ (siehe Abweichung im Brandschutzkonzept)
Laubengang über OG (Attikaelement): „keine Anforderungen“ (siehe Abweichung im Brandschutzkonzept)
Wände, Stützen im OG: „keine Anforderungen“ (siehe Abweichung im Brandschutzkonzept)

Erdbebengefährdung
Nach DIN 4149: 2005-04 "Bauten in deutschen Erdbebengebieten "ergibt sich für das Baugelände folgende Einstufung bzw. Klassifizierung:
Erdbebenzone1 nach DIN EN 1998-NA 2021
Untergrundklasse: R
Baugrundklasse: B
SaP,R = 1,23 m/s²
Bedeutungskatergorie III
Bodenbeschleunigung agR = 0,49 m/s²

0.1.4
Verkehrsverhältnisse auf der Baustelle, insbesondere Verkehrsbeschränkungen

Abladeflächen, Parkflächen, BE des AG
Auf der Einrichtungsfläche sind in Abstimmung mit der Bauleitung nur Einrichtungen, die zur Durchführung der Baumaßnahme erforderlich sind, unterzubringen. Parkplätze für private PKW der vor Ort tätigen Handwerker sind auf der Bau - bzw. Grundstücksfläche nicht vorhanden.

Baugelände
Um das gesamte Baugelände wird/ist ein fest verankerter geschlossener Bauzaun/ bestehender Zaun aufgestellt. In diesem Bauzaun werden zwei ca. 2,5 m breite Zufahrtstore eingelassen. Alle zu lagernden Materialien, Stoffe sind zwingend innerhalb des Bauzauns zu lagern.
Das Abladen von LKW, Transportern, muss innerhalb des Bauzauns erfolgen. Maschinen und Hebezeuge sind ebenfalls innerhalb des Bauzauns aufzustellen.

0.1.5
Für den Verkehr freizuhaltende Flächen
Die umliegenden Straßenflächen sind frei zu halten.

Sondertransporte und Sonderbewilligungen
Sondertransporte und Sonderbewilligungen sind in die Angebotsspreise einzukalkulieren und durch den Auftragnehmer eigenverantwortlich zu beantragen und zu koordinieren.

Straßensperrungen für Leistungen des Auftragnehmers
Sofern eine Sperrung der Zufahrtsstraßen für Belange des Auftragnehmers erforderlich wird, sind die dazu erforderlichen Genehmigungen bei der Polizei und dem Ordnungsamt vom Auftragnehmer einzuholen. Die dann erforderlichen Beschilderungen z.B. Parkverbotsschilder sind eigenverantwortlich durch den Auftragnehmer aufzustellen und abzubauen und in die EP miteinzukalkulieren.

0.1.6
Art, Lage, Maße und Nutzbarkeit von Transporteinrichtungen und Transportwegen, z. B. Montageöffnungen
Ein Kran wird ausschließlich für die Rohbauarbeiten vorgehalten. Für alle übrigen Gewerke steht Bauseits steht KEIN Kran zur Verfügung. Evtl. benötigte Kräne sind durch den Auftragnehmer zu stellen. Diese Leistung ist in die Kosten der Baustelleneinrichtung einzukalkulieren,
sofern keine separate Position für einen Kran ausgewiesen ist.
Ein möglicher Kranstandort ist im Baustelleneinrichtungsplan 0233-A-000-H200-001 dargestellt. Dieser befindet sich in Gebäudemitte nördlich der Nordfassade des Gebäudes.
Die vorgeschlagene Lage ist für den AN Rohbau nicht verbindlich. Der Kran ist für das Heben aller Stahlbetonfertigteile unzureichend. Für einen Teil der Stahlbetonfertigteile wird ein zusätzlicher Kran oder die Stellung eines Autokrans erforderlich sein. Dies ist in den Einheitspreisen zu berücksichtigen.

Leiterrecht
Kommt ein Kran zum Einsatz, ist der Auftraggeber mit Vorlauf von 28 Tagen darüber zu informieren, so dass die Nachbarschaft über ein evtl.
anstehendes Überschwenken der Grundstücke informiert werden kann (Leiterrecht). Andernfalls kann das Überschwenken der Grundstücke (auch bei Windfreistellung) verweigert werden.
Bauseits stehen keine Transporteinrichtungen zur Verfügung.

0.1.7
Lage, Art, Anschlusswert und Bedingungen für das Überlassen von Anschlüssen für Wasser, Energie und Abwasser
Bauwasser:
Leistungen für das Einrichten der Baustelle mit Bauwasser befinden sich im nachfolgenden Leistungsbeschrieb.
Die Kosten für das Bauwasser trägt der Auftraggeber. Die Zahlungen erfolgen direkt vom Auftraggeber an den Netzbetreiber. Der
Auftraggeber ist als Rechnungsempfänger anzugeben.
Bau-Abwasser:
Leistungen für das Einrichten der Baustelle mit Bau-Abwasser befinden sich im nachfolgenden Leistungsbeschrieb.
Die Kosten für das Bau-Abwasser trägt der Auftraggeber. Die Zahlungen erfolgen direkt vom Auftraggeber an den Netzbetreiber. Der Auftraggeber ist als Rechnungsempfänger anzugeben.
Baustrom:
Leistungen für das Einrichten der Baustelle mit Baustrom befinden sich im nachfolgenden Leistungsbeschrieb.
Die Kosten für den Strom übernimmt der Auftragnehmer für seine eigenen Leistungen selbst. Nach Abschluss seiner Arbeiten (Abnahme der Leistungen) wird der Strom zwischenabgerechnet. Ab diesem Zeitpunkt übernimmt der Auftraggeber die weiteren Stromkosten. Der Rohbauer hat die Stromkosten weiterhin anzunehmen und dann gegenüber dem Auftraggeber in angemessenen Abständen abzurechnen.
Für die nachfolgenden Gewerke des Innenausbaus übernimmt der Auftraggeber die Stromkosten.

0.1.8
Lage und Ausmaß der dem Auftragnehmer für die Ausführung seiner Leistungen zur Benutzung oder Mitbenutzung überlassenen Flächen und Räume
Dem Auftragnehmer wird ein abgeräumtes Gelände übergeben. Der AN Rohbau muß ca. 60 Baumstümpfe müssen roden und und entsorgen werden, zudem muß er die pflanzliche Bodendecke abräumen und ebenfalls entsorgen.

0.1.9
Bodenverhältnisse, Baugrund und seine Tragfähigkeit
Dem Leistungsbeschrieb liegt ein geologisches Gutachten bei.

0.1.10
Hydrologische Werte von Grundwasser und Gewässern
Dem Leistungsbeschrieb liegt ein geologisches Gutachten bei.

0.1.12
Besondere Vorgaben für die Entsorgung, z. B. Beschränkungen für die Beseitigung von Abwasser und Abfall
Abwasser
Von der öffentlichen Abwassereinleitung sind sämtliche Stoffe ausgeschlossen, welche die Reinigungswirkung der Klärwerke, den Betrieb der Schlammbehandlungsanlagen, Schlammbeseitigung oder Schlammverwertung beeinträchtigen, die öffentlichen Abwasseranlagen angreifen, die Funktionsfähigkeit oder Unterhaltung behindern, erschweren oder gefährden können, oder die den in öffentlichen Abwasseranlagen arbeitenden Personen oder dem Vorfluter schaden können. Die örtlichen Einleitbedingungen der Stadt Aidlingen sind zu beachten.
Die vorhandenen sanitären Vorrichtungen dürfen nicht zum Reinigen von Werkzeugen und dergleichen benützt werden. Materialrückstände dürfen nicht in diese ergossen werden.

Grundwasser- und Gewässerschutz
Es ist streng darauf zu achten und durch geeignete Maßnahmen sicherzustellen, dass eine Verunreinigung des Wassers (Grund- und Oberflächenwasser) oder eine sonstige nachteilige Veränderung seiner Eigenschaften oder des Wasserabflusses vermieden wird. Im Falle von Gewässer- und Grundwasserverunreinigungen oder sonstiger nachteiliger Einwirkungen auf Grundwasser, auf Quellen und Gewässer ist unverzüglich der AG zu benachrichtigen.
Beim Umgang mit wassergefährdenden Stoffen bzw. deren Lagerung sind die einschlägigen rechtlichen Regelungen und der Stand der Technik zu beachten. Dies gilt insbesondere für folgende Vorgaben:
- Wassergefährdende Stoffe dürfen nur über Auffangwannen gelagert werden.
- Fahrzeuge und Maschinen sind nach Arbeitsende auf befestigten und ordnungsgemäß entwässerten Flächen abzustellen.
Bei der Lagerung von Baumaterialien und Bauhilfsstoffen an Oberflächen ist sicherzustellen, dass keine Materialien bei Hochwasser ab- oder
ins Gewässer ein- oder abgeschwemmt werden können.
Um Schäden an den Gewässern zu vermeiden, ist auf eine Lagerung in diesem Bereich zu verzichten, sofern diese nicht für den Bauablauf zwingend notwendig ist.

Abfallbeseitigung
Bei den Arbeiten anfallendes Restmaterial, Verschnitt, Bruch, Verpackungsmaterial, Strahlmittel und dergleichen ist durch den Verursacher
täglich im und um den Bau herum sauber aufzunehmen und zu entsorgen.
Die Entsorgung von Abfällen, Abbruchmassen und Bauschutt umfasst die Verwertung entsprechend den Vorschriften, Satzungen des Abfallverwertungsbetriebes bzw. der Gemeinde und behördlichen Auflagen. Das Sortieren, Zwischenlagern und getrennte Laden und Transportieren ist danach in den Preis einzukalkulieren. Das gilt entsprechend für die Trennung nach
- Wertstoffen
- Wiederverwertbarem Abfall
- Deponierbaren Abfällen
Der Nachweis über die ordnungsgemäße Entsorgung ist durch den AN zu erbringen.

Abfallentsorgung AG
Sollte die eigenverantwortliche Entsorgung durch den Auftragnehmer nicht ordnungsgemäß erfolgen, so ist der AG nach entsprechender Abmahnung dazu berechtigt, Abhilfe auf Kosten des Auftragnehmers zu schaffen.

Straßenreinigung
Auf die erforderliche Reinigung der ausfahrenden Fahrzeuge wird besonders hingewiesen. Die Baustrassen und die öffentlichen
Strassenflächen sind von Bauschmutz sauberzuhalten. Ggf. sind diese Bereiche mehrmals täglich zu reinigen (Gilt für die durch die eigene
Leistung verursachten Verunreinigungen).

0.1.13
Schutzgebiete oder Schutzzeiten im Bereich der Baustelle, z. B. wegen Forderungen des Gewässer-, Boden-, Natur-, Landschafts- oder Immissionsschutzes; vorliegende Fachgutachten oder dergleichen
Das Baugrundstück liegt in der Wasserschutzgebietszone III, IIIa und IIIb. Im Osten grenzt ein Landschaftsschutzgebiet an. Einschlägige Vorschriften und Regelungen sind zu beachten. Nähere Informationen zur Lage der Schutzgebiete unter:
https://geonline-gis.de/portale/aidlingen.htm

0.1.15
Art und Umfang der Regelung und Sicherung des öffentlichen Verkehrs
Leistungen zur Sicherung der Baustelle im öffentlichen Raum sind im nachfolgenden Leistungsbeschrieb beschrieben, sofern sie nicht Nebenleistungen sind.

0.1.16
Im Bereich der Baustelle vorhandene Anlagen, insbesondere Abwasser- und Versorgungsleitunge
Leitungen im Baugrund:
Der Spartenplan der Netzbetreiber ist zu beachten! Ausschachtungsarbeiten im näheren Umfeld von Kabeln und Rohren sowie elektrischen Freileitungen sind ca. 30 cm um die Leitung grundsätzlich von Hand auszuführen. Das Informationsblatt "Schutz von Kabel, Rohr- und elektrischen Freileitungen" ist zu beachten. Im Bereich des Baufeldes befinden sich nach jetziger Erkenntnis keine Leitungen.

0.1.17
Bekannte oder vermutete Hindernisse im Bereich der Baustelle, z. B. Leitungen, Kabel, Dräne, Kanäle, Bauwerksreste und, soweit bekannt, deren Eigentümer
Auf dem Baufeld befinden sich gefällte Bäume die samt Wurzelstock entfernt und entsorgt werden müssen. Dafür sind separate Positionen im LV vorhanden.

0.1.18
Bestätigung, dass die im jeweiligen Bundesland geltenden Anforderungen zu Erkundungs- und gegebenenfalls Räumungsmaßnahmen hinsichtlich Kampfmitteln erfüllt wurden
Eine Sondierung von Kampfmitteln ist nicht erforderlich, diese ist bereits in Vergangenheit erfolgte. Eine Freigabe durch den Kampfmitteldienst liegt dem Auftraggeber vor.

0.1.19
Gemäß der Baustellenverordnung getroffene Maßnahmen
SiGeKo
Für die Baustelle wird vom Bauherrn ein Sicherheits- und Gesundheitskoordinator beauftragt. Seinen Weisungen ist Folge zu leisten. Im Falle der Beauftragung sind die vom Sicherheits- und Gesundheitsschutzkoordinator geforderten Unterlagen bezüglich Personaleinsatz, Geräteeinsatz etc. unverzüglich zu übergeben.

Baustellenordnung
Bei Beauftragung hat der AN die Pflicht zur Einhaltung der Baustellenordnung. Durch Organisation, Koordination, Überwachung und Berichterstattung entstehende Mehraufwendungen sind in die Einheitspreise einzukalkulieren.

Verkehrssicherungspflicht
Der Auftragnehmer ist verpflichtet, eigenverantwortlich alle notwendigen Sicherheitsvorkehrungen zu treffen, um Schäden von Personen und Sachen innerhalb des Baugeländes und des Baubereiches abzuwenden (Verkehrssicherungspflicht).

Maßnahmen gegen Lärm
Im direkten Umfeld der Baustelle befinden sich Wohngebäude.
Belästigungen durch Lärm und Staub müssen auf der Baustelle auf das vermeidbare Maß reduziert werden. Es sind möglichst geräuscharme Baumaschienen mit niedrigem Schallleistungspegel einzusetzen. Es sind alle Geräusche zu verhindern, die nach dem Stand der Technik vermeindbar sind. Es sind Vorkehrungen zu treffen, um die Ausbreitung unvermeidbarer Geräusche auf ein Mindestmaß zu beschränken. Der Betrieb der Baustelle ist möglichst geräuscharm abzuwickeln. Es sind Abschirmmaßnahmen zu ergreifen. Dazu gehört auch eine den Schallschutz der Nachbarn berücksichtigende Aufstellung der Baumaschinen.

Für die geräuschintensiven Arbeiten und die An- und Abfahrt von LKWs stehen folgende Zeitfenster zu Verfügung:
Werktags: 7.00 Uhr bis 20.00 Uhr.

Beim Betrieb der Baumaschinen und der Durchführung der Bauarbeiten dürfen folgende Immissionsrichtwerte nicht überschritten werden:
- 55 dB(A)

Nachtbetrieb oder Baumaßnahmen an Sonn- und Feiertagen sind nicht zulässig.
Soweit behördliche Ausnahmegenehmigungen eingeholt werden, hat der Auftragnehmer diese dem Bauherrn vorzulegen.

Maßnahmen gegen Staub
- Bei stark staubenden Arbeiten ist eine Wasserbedüsung einzusetzen.
- Fahrwege sind sauber zu halten und regelmäßig zu reinigen. Beide Leistungen sind in die Einheitspreise einzukalkulieren.

Meterrisse
Es gelten die dem AN von der Bauleitung angewiesenen Meterrisse. Darüberhinausgehende Markierungen sind NICHT verbindlich. Vorhandene Vermessungsmarkierungen des Geometers sind mit Beginn der Arbeiten im Zuge der Baustelleneinrichtung bis zum Räumen der Baustelleneinrichtung zu sichern.

0.1.21
Art und Umfang von Schadstoffbelastungen, z. B. des Bodens, der Gewässer, der Luft, der Stoffe und Bauteile; vorliegende Fachgutachten oder dergleichen
Dem Leistungsbeschrieb liegt ein geologisches Gutachten bei.

0.1.22
Art und Zeit der vom Auftraggeber veranlassten Vorarbeiten
Rodungsarbeiten und Baumfällungen.

0.1.23
Arbeiten anderer Unternehmer auf der Baustelle
Arbeitsabschnitte, Abhängigkeit von anderen Leistungen
Der AG koordiniert die Arbeiten der verschiedenen Unternehmer auf der Baustelle. Die Koordination zwischen den einzelnen Gewerken sowie eventuelle Terminabsprachen sind für alle verbindlich.

## B. Beschreibung nach DIN 18299 - 0.2 Angaben zur Ausführung
0.2.1
Vorgesehene Arbeitsabschnitte, Arbeitsunterbrechungen und Arbeitsbeschränkungen nach Art, Ort und Zeit sowie Abhängigkeit von Leistungen anderer

Hausanschlüsse, Versorgungsleitungen:
Die Arbeitstaktung der Baustelle ist so vorzunehmen, dass der Hausanschluss, die Ver- und Entsorgungsleitungen der Baumaßnahme rechtzeitig, ohne Behinderung und parallel zu den Betonarbeiten des Rohbaus verlegt werden können. Bis zur Fertigstellung des Rohbaus müssen die Gebäudeanschlüsse vollständig hergestellt sein. Das Ziehen von Gräben und Verlegen von Leitungen ist mit Fertigstellung des Rohbaus ebenfalls fertig zu stellen. Sämtliche Gräben und Baugruben haben zur Leistungsfertigstellung AN Rohbau verfüllt zu sein.

Arbeitsreihenfolge:
Es obliegt darüber hinaus dem Auftragnehmer, die Reihenfolge der Herstellung der einzelnen Bauteile zu bestimmen. Daraus resultierende zusätzliche technologisch bedingte Maßnahmen, wie Schalungsausschnitte, Bewehrungsanschlüsse, Abstellungen, gelten als Nebenleistungen, sofern hierfür nicht in Leistungspositionen ausdrücklich eine Vergütung gewährt wird und es sich nicht um Vorgaben der Planung handelt (z.B. Planeintrag in Schalplänen).

0.2.2
Besondere Erschwernisse während der Ausführung, z. B. Arbeiten in Räumen, in denen der Betrieb weiterläuft, Arbeiten im Bereich von Verkehrswegen oder bei außergewöhnlichen äußeren Einflüssen
Arbeitstäglicher Schutz:
Die Arbeitsleistung und die davon tangierten bauseitigen Bauteile ist arbeitstäglich vor Witterungseinflüssen zu schützen.
Der Auftragnehmer hat ausreichend Vorhaltematerial bereitzuhalten, um bei witterungsbedingten Unterbrechungen die zum Teil fertiggestellten Leistungen zu schützen. Dies ist in die Einheitspreise einzukalkulieren.
Fußbodenheizung:
Es wird ausdrücklich darauf hingewiesen, daß in den fertigen Bodenaufbau (ab OK Estrich) keine Bohrung vorgenommen werden dürfen, da dies zu Beschädigung der Fußbodenheizung führen kann.
Sofern Bohrungen notwendig werden sind diese schriftlich beim AG anzuzeigen und von diesem genehmigen zu lassen.

0.2.4
Art und Umfang von Leistungen zur Unfallverhütung und zum Gesundheitsschutz für Mitarbeiter anderer Unternehmen, z. B. trittsichere Abdeckungen
Die Baustelle ist für die Durchführung der eigenen Leistungen und für das eigene Personal verkehrssicher einzurichten. Diese Einrichtungen sind nach Abschluss der eigenen Arbeiten zu belassen. Die Baustelle ist am Ende der Durchführung der eigenen Leistungen verkehrssicher und gem. den Vorgaben der Unfallverhütung zu hinterlassen.

0.2.8
Mitbenutzung fremder Gerüste, Hebezeuge, Aufzüge, Aufenthalts- und Lagerräume, Einrichtungen und dergleichen durch den Auftragnehmer

Außengerüste:
Ein Arbeits- / Fassadengerüst wird nach Fertigstellung der Rohbauarbeiten bauseits zur Verfügung gestellt.
Dieses Gerüst kann durch die Gewerke Dachabdichtung, Klempnerarbeiten, Fenster- und Außentüren, Holzbauarbeiten (nichttragende Holzfassaden) und Metallbauarbeiten (Geländer an Laubengängen) und Sonnenschutzarbeiten genutzt werden.

Innengerüste:
Bauseits werden keine Innengerüste oder weitere Gerüste gestellt. Für die Erbringung seiner Leistungen erforderliche Gerüste sind durch den AN zu stellen.

Schutznetze:
Schutznetze für seine eigenen Leistungen hat der Auftragnehmer zu bringen.

Kranstellung:
Bauseits wird kein Kran bzw. Mobilkran zur Verfügung gestellt. Die Kranstellung hat durch den Auftragnehmer zu erfolgen.
Der Baukran wird nach Fertigstellung der Rohbauarbeiten abgebaut.

Baustelleneinrichtung:
Die Baustelleneinrichtung für die Durchführung seiner Arbeiten hat der Auftragnehmer zu erbringen.
Die Gerüste, Innengerüste, Schutznetze, Krane sind nach Abschluss der eigenen Leistungen abzufahren. Es ist nicht vorgesehen, dass Nachfolgegewerke diese Teile der Baustelleneinrichtung übernehmen.

0.2.12
Besondere Anforderungen an Art, Güte und Umweltverträglichkeit der Stoffe und Bauteile, auch z.B. an die schnelle biologische Abbaubarkeit von Hilfsstoffen.
Mindestanforderung für im Innenraum eingesetzte Bauprodukte ist deren Einstufung  nach dem AgBB-Bewertungsschema (Ausschuss zur gesundheitlichen Bewertung) als emissionsarme Bauprodukte mit Übereinstimmungszeichen der allgemeinen bauaufsichtlichen Zulassung und zusätzlichem Hinweis "emissionsgeprüft nach DiBt- Grundsätzen". Diese Bauprodukte sind auch erkenntlich am Umweltzeichen
"blauer Engel" und weiteren Labels, die die Emission nach EN- und ISO-Normen ermitteln und mit entsprechenden Prüfzeugnissen belegen.
Das Gebäude wird einer Raumluftmessung unterzogen, um Schadstoffe in der Luft festzustellen nach Fertigstellung inkl. Endreinigung und vor Möblierung und Aufnahme der Nutzung der Aufenthaltsräume für Kinder.
Es sind die Grenzwerte der NIK-Liste des Umweltbundesamtes zum Zeitpunkt der Ausschreibungsveröffentlichung einzuhalten.
Produkte mit Deklaration von SVHC (Substances of Very High Concern) dürfen nicht verwendet werden. Stoffe oder Zubereitungen dürfen nicht verwendet werden, wenn sie gemäß §4 der Gefahrstoffverordnung und Anhang 1 der Richtlinie 67/548/EWG als gefährliche Stoffe folgendermaßen gekennzeichnet sind:
Sehr giftig (T+)
Giftig ( T)
Krebserzeugend (CARC.CAT 1,2 oder3)
Erbgutverändernd (MUT.Cat. 1,2 oder 3)
Fortpflanzungsgefährdend (Rep.Cat 1,2 oder 3)

Dämmstoffe:
2-Chlorpropan-haltige / geschäumte Baustoffe, wie sie z.B. als Blasmittel in Phenolharz-Dämmstoffplatten eingesetzt werden, dürfen generell nicht verbaut oder eingesetzt werden. Bau- und Montageschäume dürfen in Innenräumen nicht verwendet werden.

Fugendichtstoffe (Silikon):
Es sind generell sauervernetzte Fugendichtstoffe zu verwenden. Sie riechen beim Verarbeiten nach Essig. Auf alkalischen Untergründen können aminvernetzte Silicone eingesetzt werden. Nicht verbaut oder eingesetzt werden dürfen neutralvernetzte Fugendichtstoffe, da sie gesundheitsgefährdende Stoffe mit hohem Siedepunkt freisetzen können.

Anstriche:
Für sämtliche Anstriche im Innenraum dürfen grundsätzlich nur emissionsarme  Produkte (VOC und TVOC-arme Produkte) mit entsprechenden Gütesiegeln (ECA, Blauer Engel) verwendet werden.

OSB-Platten:
Es dürfen keine geschliffenen OSB-Platten, die mit der (Innen-) Raumluft in Kontakt  treten, verwendet werden. Falls OSB-Platten benötigt werden, dürfen nur ungeschliffene Platten mit PMDI-Verleimung verwendet werden.

Verleimte Holzprodukte:
Es dürfen nur Holzbauprodukte verwendet werden mit Klebstoffsystemen, die zu keiner Formaldehydanreicherung in der Raumluft führen. Insbesondere dürfen bei raumluftrelevanten Bauteilen in den Produkten keine Harnstoff-Formaldehydharzleime (UF/MUF-Leime) verwendet werden. Verwendet werden dürfen nur stark formaldehydbindene Leime (Phenolharzleime) oder formaldehydfreie Leime (PMDI, PU/PUR, PVAc) in Abhängigkeit mit der jeweiligen Zulassung.
Für Bindemittel in Holzwerkstoffen ist der Einsatz von CMR-Stoffen nicht zulässig. Die  Anforderungen der DE-UZ 76 (Emissionsarme plattenförmige Werkstoffe (Bau- und Möbelplatten) für den Innenausbau) sind zu erfüllen und nachzuweisen.

Akustikplatten:
Akustikplatten aus Melaminharzschaum dürfen nicht verwendet werden.

Schichtweise Aufbauten:
Bei schichtweisen Aufbauten von Innenraumoberflächen müssen die  einzelnen Arbeitsgänge so ausgeführt werden, dass die eingesetzten Lösungsmittel und andere flüchtige Hilfsstoffe möglichst vollständig abdunsten, bevor die nachfolgende Schicht aufgebracht wird.

0.2.13
Art und Umfang der vom Auftraggeber verlangter Eignung- und Gütenachweise
Der Auftragnehmer erstellt Dokumentationsunterlagen für alle erbrachten / ausgeschriebenen Leistungen des jeweiligen Leistungsverzeichnisses zur Übergabe an den Auftraggeber. Diese Leistung ist in einer separaten Position ausgeschrieben.

Sie bestehen aus:
- Für alle Geräte, Baustoffe, betriebstechnischen Systeme, Einbauteile und Einrichtungsgegenstände sind die erforderlichen Vorschriften / Anleitungen für die spätere Bedienung und Wartung an den AN zu übergeben.
- Errichtererklärung
- Konformitätserklärung
- Übereinstimmungserklärungen für die Bauteile mit Brandschutzanforderung oder Wärmeschutzanforderungen
- allg. bauaufsichtliche Zulassungen
- Abnahmeprüfungen durch Sachverständige
- Prüfprotokolle
- Nachweis der Feuerwiderstandsklassen - Wartungs-, und Bedienungsanleitungen
- Übersicht wiederkehrender Inspektionen und Wartungen
- sämtliche Bautagesberichte
- sämtliche zur Ausführung freigegebene Planunterlagen / Werkstattplanungen mit ggf. Eintragungen bei abweichender Ausführung.
- Dokumentation der verwendeten Baustoffe, sämtliche Produktdatenblatter der zur Ausführung gekommenen Baustoffe und Bauteile
- Dokumentation der Generalinspektion des Fettabscheiders (für das Gewerk Rohbauarbeiten)
- Dokumentation der Kanalarbeiten, Kanalbefahrungen, Druckprüfungen, Dichtheitsprüfung (für das Gewerk Rohbauarbeiten)
- Revisionspläne der gesamten Grundleitungsführung (für das Gewerk Rohbauarbeiten)
- Dokumentation der Befahrung der Dränanlage (für das Gewerk Rohbauarbeiten)

Zusätzlich ist vom AN eine Auflistung der Einbauteile, Materialien, Farben usw. mit nachfolgenden Angaben für den AN zu erstellen:
- Gewerk
- Fabrikat
- Fabrikat-Nr.
- Name des Herstellers mit Adressangaben
- Bestell-Nr.
- Bezugsquelle
Alle genannten Unterlagen sind detailliert und übersichtlich zu erstellen.
Sie sind in DIN A4 Aktenordnern (3-fache Ausführung) und digital (1-fache Ausführung) zu übergeben.

0.2.23
Planübergaben zur Ausführung
Baufreie Planunterlagen (für die Rohbauarbeiten z.B.: Schal- und Bewehrungspläne des Tragwerksplaners und Werkpläne des Architekten) werden am Auftragnehmer 3 Wochen vor Ausführung des jeweiligen Bauteils zur Verfügung gestellt (z.B. Fundamente, Bodenplatten, Wände EG, Decke über EG, usw.). Vorabzüge zur Materialdisposition werden dem Auftragnehmer 6 Wochen vor Ausführung der jeweiligen Bauteile zur Verfügung gestellt. Die Übermittlung erfolgt ausschließlich auf digitalem Wege per pdf-, bzw. dwg-, dxf-Datei. Es erfolgt KEINE Übergabe von Papierplänen.

0.2.24
Planunterlagen zur Abrechnung
Die Aufmaßpläne zu den Rechnungen, Abschlagsrechnungen und Schlussrechnungen sind maßstäblich auf Papier ausgedruckt, ggfls. in Ordnern sortiert, zusätzlich digital als pdf-, bzw. dwg-, dxf-Datei zeitgleich mit den Rechnungen einzureichen.

0.2.25
Werkstattplanung durch den AN, Terminplan des AN
Der AN ist dazu verpflichtet, alle ihm übergebenen Unterlagen auf ihre Übereinstimmung und Richtigkeit zu überprüfen. Unstimmigkeiten sind rechtzeitig vor der Ausführung der Bauleitung des AG zu melden.
Nach Auftragsvergabe ist vom AN ein Terminablaufplan vorzustellen und mit den Planern / dem AG abzustimmen. In dieser Abstimmung werden die Liefertermine der Planvorgaben festgelegt.

Sofern Werk- und Montageplanungen, sowie sonstige zur Prüfung vorgesehene Unterlagen durch den Auftragnehmer angefertigt und geliefert werden müssen, hat der Auftragnehmer vor Fertigungsbeginn Zeichnungen und Beschreibungen zu liefern. Die Zeichnungen müssen jeweils 2-fach pro Planlauf in Papierform, zusätzlich in digitaler Form als pdf-, bzw. dwg-, dxf-Datei vorgelegt werden. Diese bedürfen der Freigabe durch den Auftraggeber. Aus den Darstellungen müssen Konstruktion, Maße, Einbau, Bauzustände, Befestigung und Bauanschlüsse der Bauteile sowie die Einbaufolge erkennbar sein.

Das Erstellen der Werkstattzeichnungen und die Änderungen aufgrund der Prüfläufe sind Bestandteil der entsprechenden Position. Bis zu drei Prüfläufe zu je 10 AT Prüfdauer durch den AG sind miteinzukalkulieren und bei der Termingestaltung zu berücksichtigen. Auch der Aufwand für die Anpassungen und Änderungen der eigenen Planung aufgrund der Prüfläufe ist in die entsprechenden Positionen miteinzukalkulieren.

Als Grundlage zur Erstellung der Werkstattplanung erhält der AN alle Planunterlagen des Architekten ausschließlich in digitaler Form (pdf-, dwg-, dxf- Dateien).
Detail- und Maßänderungen sind nicht auszuschließen und sind in die Werkstattpläne einzuarbeiten. Änderungen und Korrekturen der Werkstattpläne gegenüber der Ausschreibungsgrundlage berechtigen den Auftragnehmer nicht zu Terminverzögerungen und Mehrforderungen.
Vorgegebene Leitdetails sind grundsätzlich in gestalterischer, statischer und konstruktiver Hinsicht für die Ausführung verbindlich. Eine Abweichung ist nur in Ausnahmefällen möglich und bedarf der ausdrücklichen schriftlichen Genehmigung durch den Auftraggeber.
Es ist Verpflichtung des AN, alle Unterlagen rechtzeitig zur Prüfung beim Architekten einzureichen. Die terminliche Koordination obliegt dem AN. Für Verzögerungen in der Detailgestaltung, welche der AN durch nicht diesem LV entsprechende Details oder durch schleppende Bearbeitung und dergleichen verschuldet, kann keine Verzögerung der geforderten Endtermine abgeleitet werden.

Durch den AN ist verantwortlich zu prüfen, ob die Maße am Bau mit den Maßangaben im LV bzw. in den Planunterlagen übereinstimmen. Jedes Element muß nach dem örtlichen Aufmaß gefertigt werden. Es kann nicht von einer seriellen Fertigung ausgegangen werden.
Mit der Fertigung darf erst begonnen werden nach:
1. Örtlichem Aufmaß.
2. Freigabe der Werkstattplanung

0.2.26
Das Führen von Bautagesberichten
Die Bautagesberichte sollen Stand und Fortschritt der Bauarbeit sowie alle bemerkenswerten Ereignisse des Bauablaufs lückenlos festhalten. Sie dienen als Grundlage für alle Meldungen und Berichte, die über die Bauausführung zu erstatten sind, und bilden nach Abschluss der Bauarbeiten einen wichtigen Bestandteil der Bauakten.
Im besonderen sind in den Bautagesberichten einzutragen:

a) arbeitstäglich mindestens bei Beginn und Schluss jeder Schicht das W etter und die Temperaturen, dazu die höchsten und niedrigsten Tagestemperaturen.
b) bei Bauten, die durch den Wasserstand offener Gewässer beeinflusst werden, die Wasserstände täglich einmal oder - wenn notwendig - mehrmals täglich.
c) falls angeordnet, die täglichen Grundwasserstände.
d) täglich die Uhrzeiten von Beginn und Ende der Arbeitsschichten.
e) täglich die Leistung der Auftragnehmer und die Zahl der von ihnen beschäftigten Poliere, Schachtmeister, Facharbeiter und Hilfsarbeiter, ggf. nach den von den Auftragnehmern abgelieferten Tagesberichten.
f) geleistete Stundenlohnarbeiten.
g) vertraglich oder ausservertragliche Leistungen durch Bedienstete des Auftraggebers.
h) zu Grossgerät: Zugang, Einsatz und Abgang, Dauer und Ursache eines etwaigen Ausfalls.
i) Eingang von Baustoffen und Bauteilen.
j) Erledigung vorgeschriebener Baustoff-, Boden- und Wasserprüfungen und die dazugehörigen Prüfungsergebnisse.
k) Angaben über die Beschaffenheit des Baugrundes.
l) Beginn und Beendigung der einzelnen Bauarbeiten, datailierte Beschreibung der ausgeführten Arbeiten und der Bauabschnitte/Achsangaben/Geschosse (Gründung, Abnahme der Baugrube, aufgehendes Mauerwerk, Lehrgerüst, Schalungsfristen, Erdarbeiten, Oberbauarbeiten usw.) auch für Leistungen, deren örtliche Überwachung nicht dem Bauführer sondern Bediensteten anderer Fachgebiete obliegt.
m) Unterbrechung und Verzögerung der Arbeiten und Ihre Ursachen.
n) soweit angeordnet oder nach Ermessen des Bauführers zweckmässig, Aufschreibungen für die kalkulatorische Beurteilung wichtiger Einheitspreise.
o) aussergewöhnliche Ereignisse (Unfälle, Rutschungen und dgl.).
p) Notwendigkeit etwaiger Abweichungen von den genehmigten Bauzeichnungen einschl. ihrer Begründung, Beantragung und Genehmigung solcher Änderungen.
q) Vermerk über Aufmessungen.
r) Eingang von Ausführungszeichnungen, Änderungs- und Berichtigungsblättern und Aushändigung an den Auftragnehmer.
s) Hinweise auf Anordnungen der Bauüberwachung nach § 4 Nr. 1 VOB/B; und auf wichtigere Vereinbarungen mit einem Auftragnehmer oder seinem Vertreter.
t) mündliche Weisungen von Vorgesetzten an den Bauführer.
u) Übergabe und Übernahme des Dienstes bei Schichtwechsel, Vertretung und Nachfolge (auf eine Zeile über alle Spalten hinweg).
v) Name des Bauleiters des Auftragnehmers und etwaiger Wechsel.
Die Seiten der Bautagesberichte sind fortlaufend zu numerieren. Die Bautagesberichte sind der Bauleitung des AG wöchentlich zu übergeben.

0.2.27
Koordinationspflicht, Baubesprechungen
Wöchentlich findet mit der örtlichen Bauleitung eine Routinebesprechung (Jour-Fixe) statt. Alle Fachbauleiter und die im jeweiligen Zeitraum am Bau tätigen Firmen sind mit einem schriftlich benannten Firmenvertreter (Bauleitung / Obermonteur) zur Teilnahme an den Koordinationsgesprächen verpflichtet.
Koordination zwischen den einzelnen Gewerken und kurzfristige Terminabsprachen werden protokolliert und sind verbindlich. Protokollführend ist der bauleitende Architekt. Protokolle gelten als anerkannt, wenn innerhalb 3 Arbeitstagen kein Widerspruch erfolgt.

0.2.28
Verkehrssprache
Die Verkehrssprache auf der Baustelle ist Deutsch. Der Auftragnehmer sorgt dafür, daß während der Ausführung seiner Leistungen auf der Baustelle ständig eine Person anwesend ist, die es ermöglicht, in deutscher Sprache zu kommunizieren. Kommt der Auftragnehmer dieser Verpflichtung trotz Mahnung durch den Auftraggeber nicht nach, so ist dieser berechtigt, auf Kosten des Auftragnehmers einen Dolmetscher heranzuziehen.

0.2.29
Werbung auf der Baustelle / Veröffentlichungen
Die Baustelleneinrichtungen und sonstige Bauteile dürfen vom AN nicht für Werbezwecke benutzt werden. Veröffentlichungen, z.B. Pressemitteilungen jeglicher Art o.ä., sind nur mit vorheriger Zustimmung des AG zulässig.

0.2.30
Rauchverbot
Auf der Baustelle herrscht Rauchverbot. Der Auftragnehmer verpflichtet sich für seine Mitarbeiter ein Rauchverbot am Arbeitsplatz zu erlassen und dessen Einhaltung zu überwachen.

## C. Beschreibung nach DIN 18451 - ATV Gerüstbauarbeiten 01 Angaben zur Baustelle (2023)
0.1
Angaben zur Baustelle

01.1
Art und Beschaffenheit der für das Gerüst zur Lastaufnahme oder Lastabtragung vorgesehenen Flächen und Punkte, z.B. Tragfähigkeit der Standfläche und der zur Lastaufnahme oder Lastabtragung vorhandenen Bauteile.
Die Gerüste werden auf verfüllten Arbeitsräumen und eingeschotterten Flächen aufgestellt. Die Flächen sind unbefestigt, uneben und teilweise geneigt.

0.1.2
Einschränkungen zu Lage und Ausmaß der Standfläche
Einschränkungen zur Lage und zum Ausmaß von Standflächen sind nicht vorhanden. Standflächen können den beiliegenden Plänen entnommen werden.

0.1.3
Art und Umfang des vorhandenen Aufwuchses auf den für die Gerüste frei zu machenden Flächen
Vor Beginn der Gerüstbauarbeiten sind alle Flächen bereits frei gemacht.

0.1.4
Nutzung fremder Grundstücke
Nutzung fremder Grundstücke ist nicht erforderlich.

0.1.5
Ausbildung von Baugruben
Entfällt. Arbeitsräume über denen die Gerüste erstellt werden sind vor Beginn der Gerüstbauarbeiten verfüllt.

0.1.6
Erschwerende Umstände, z.B. zu überbrückende Bauteile und Öffnungen, Aufstellen auf Dächern und Treppen
Überbrückungen im Bereich Vordach Nord, sowie den Zugängen Ost und West. Gerüste werden teilweise auf der Dachfläche über OG, sowie über den Treppen zum Garten entlang der Fassade Süd erstellt.

0.1.7
Transporterschwernisse, z. B. durch unbefestigte Wege, enge Treppen und Flure, Transport durch kleine Bauteilöffnungen
Gemäß den beiliegenden Plänen. Die Flächen entlang den Fassaden Süd, West und Ost sind unbefestigt. Die übrigen Flächen sind teilweise unbefestigt, teilweise eingeschottert.

0.1.8
Angaben zu Länge und Beschaffenheit von horizontalen und vertikalen Transportwegen von der Entladestelle zur Gerüstaufstandsfläche
Abladeflächen und Transportwege können den beiliegenden Plänen entnommen werden.

0.1.9
Begehbarkeit und Durchbruchsicherheit von Bauteilen und Dächern

0.1.10
Art, Lage  und Tragfähigkeit von  Anschlagpunkten für Schutznetze  und persönliche Schutzausrüstung
Anschlagpunkte für Schutznetze und persönliche Schutzausrüstung sind nicht vorgesehen.

0.1.11
Maße der einzurüstenden Flächen und Bauteile, insbesondere hinsichtlich horizontaler und vertikaler Gliederung durch Vor- und Rücksprünge, Gesimse, Kragplatten und dergleichen, in allen Bauphasen  und einschließlich  entsprechender  Höhenangaben  zu  den  Bauabschnitten.  Soweit vorhanden, Ansichts- und Schnittzeichnungen oderdigitale Modelle der einzurüstenden Flächen und Bauteile
Gemäß den beiliegenden Planunterlagen.

0.1.12
Art und Beschaffenheit des Verankerungsgrundes
Verankerungen an den Bauwerken sind nicht zulässig.

0.1.13
Einschränkungen zur Lage der Verankerungspunkte, z. B. im Denkmalschutz
Verankerungen an den Bauwerken sind nicht zulässig.

0.1.14
Angaben zu bauseits vorhandenen Verankerungspunkten, z. B. dauerhafte Verankerungsvorrichtungen
Verankerungen an den Bauwerken sind nicht zulässig. Bauseits sind keine Verankerungspunkte vorhanden.

0.1.15
Anschlüsse und Verankerungen an benachbarten Bauwerken
entfällt

0.1.16
Angaben zu erforderlichen öffentlich-rechtlichen Genehmigungen und Erlaubnissen und zu bauseits getroffenen Maßnahmen, z. B. zur Sicherung des öffentlichen Verkehrsraums und des Verkehrs auf der Baustelle
Die gesamte Baustelle ist durch einen Bauzaun vom öffentlichen Verkehrsraum abgetrennt.

0.1.17
Beschaffenheit, Lage und Abmessungen von Aufstandsflächen für Hebe- und Zugangstechnik
Aufstandsflächen für Hebe- und Zugangstechnik können den beiliegenden Plänen entnommen werden.

## D. Beschreibung nach DIN 18451 - ATV Gerüstbauarbeiten 0.2 Angaben zur Ausführung (2023)
0.2
Angaben zur Ausführung

0.2.1
Anzahl, Lage, Maße und Bauart der Gerüste, z. B. längen- oder flächenorientierte Standgerüste, Traggerüste,  Hängegerüste, Hänge-  oder  Kletterbühnen. Bei Wetterschutzdächern zusätzlich Dachneigung und Dachüberstände
Alle Gerüste als freistehende Gerüste, Verankerungen am Bauwerk nicht möglich.

0.2.2
Abstand zwischen Bauwerk und Gerüstbelag, insbesondere bei Wärmedämm-Verbundsystemen und mehrschaligen  Fassadenkonstruktionen, wenn Abweichungen von technischen Vorschriften notwendig sind, sowie erforderliche Schutzeinrichtungen, z. B. Gerüstverbreiterungen, Innengeländer
Gemäß den Positionen des LV.

0.2.3
Anzahl, Anordnung und Höhenlage von Gerüstlagen sowie Eckausführungen
Gerüstbeläge werden in voller Breite um die Gebäudecken geführt.

0.2.4
Anzahl, Art, Lage, Abmessungen und Verwendungszweck von Leitergängen, Gerüsttreppen, Treppentürmen, Aufzügen und dergleichen
Gemäß den Positionen des LV.

0.2.5
Verwendungszweck, Beschreibung der vom Gerüst aus auszuführenden Arbeiten
Die Gerüste werden durch die Gewerke Dachabdichtung, Klempnerarbeiten, Fenster- und Außentüren, Holzbauarbeiten (nichttragende Holzfassaden) und Metallbauarbeiten (Geländer an Laubengängen) und Sonnenschutzarbeiten genutzt .

0.2.6
Angaben zu Last- und Breitenklassen, bzw. Systembreitenklassen, erforderlichen Verbreiterungen und gegebenenfalls Klassen der lichten Höhe
Gemäß den Positionen des LV.

0.2.7
Bei Schutzgerüsten die Klassifizierung der Fanglagen und Schutzwände
entfällt

0.2.8
Bei Raumgerüsten und Traggerüsten die vorgesehene Belastung
entfällt

0.2.9
Bei Schutzdächern die Höhenlage, dieAusladung und die Belagsart
entfällt

0.2.10
Einrichtungen für das Befördern von Stoffen und Bauteilen, z.B. Aufzugsausleger, Absetzbühnen
Das Befördern von Stoffen und Bauteilen ist Sache des AN. Krane und Hebezeuge werden bauseits nicht zur Verfügung gestellt.

0.2.11
Besondere Anforderungen und Sonderlasten, z. B. aus Einzellasten, Aufzügen, Hebezeugen, Schuttabwurfschächten, besonderen Bekleidungen, Materiallagerungen
entfällt

0.2.12
Besondere Verankerungsart und Verankerungspunkte. Anzahl, Art und Lage von Dauergerüstankern. Einhaltung bestimmter Rastermaße. Art und Ausbildung der Verankerung bei Wärmedämm-Verbundsystemen sowie bei mehrschaligen Untergründen, z.B. Verankerung in der Wetterschale, Konsolanker, Durchgangsbohrungen
Alle Gerüste als freistehende Gerüste, Verankerungen am Bauwerk sind nicht möglich.

0.2.13
Angaben zur Herstellung der Standsicherheit von Gerüsten, z. B. Abstützungen bei frei stehenden Gerüsten, Ballastierungen und Leistungen zur Lastumleitung
Alle Gerüst freistehend ohne Verankerung an den Bauwerken / Bauteilen.
Herstellung der Standsicherheit nach Wahl AG durch Abstützungen, Ballastierungen oder Stützgerüste.

0.2.14
Art von Gerüstbekleidungen, z. B. Planen, Netze, und deren Verwendungszweck
entfällt

0.2.15
Gerüste für besondere Bauwerke und Bauteile, z.B. Schornsteine, Dachaufbauten, Maschinenanlagen
entfällt

0.2.16
Auf- und Abbau im Ganzen oder abschnittsweise
Aufbau abschnittsweise gemäß den einzelnen Etappen 1 - 4 (Titel 01.02, 01.03, 01.04, 01.05) des LV. Die entsprechende Anzahl von Anfahrten sind miteinzukalkulieren.

0.2.17
Beginn und voraussichtliche Dauer der Gebrauchsüberlassung
Beginn der Gerüstbauarbeiten ca. Ende August 2026, gem. dem beiliegenden Terminplan. Ausführung letze Etappe ca. 10 Monate später.
Dauer der Gebrauchsüberlassung gem. den einzelnen Positionen, bzw. nach den Erfordernissen der Baustelle.

0.2.18
Gebrauchsüberlassung im Ganzen oder abschnittsweise
Nach den Erfordernissen der Baustelle / des Bauablaufs.

0.2.19
Veränderungen, die an den Gerüsten während der Gebrauchsüberlassung vom Auftragnehmer vorzunehmen sind
Nach den Erfordernissen der Baustelle / des Bauablaufs.

0.2.20
Vorgezogenes oder nachträgliches Herstellen von Teilen der Leistung, z.B. Umbau, Teilabbau
Nach den Erfordernissen der Baustelle / des Bauablaufs.

0.2.21
Schutz von Bau-oder Anlagenteilen, Einrichtungsgegenständen und dergleichen
Das Gerüst entlang der Südfassade wird teilweise auf Treppenstufen aus Sichtbeton und teilweise über Schächte geführt.
Die Treppenstufen aus Sichtbeton erhalten bauseits eine Schutzabdeckung aus Vlies und Holzwerkstoffplatten.
Zur Überbrückung der Schächte sind lastverteilende Beläge ausgeschrieben.

0.2.22
Art und Umfang des geforderten Korrosionsschutzes für Bauteile aus Stahl, die in das einzurüstende Bauwerk eingehen (siehe Abschnitt 2.3), z.B. Verankerungselemente
entfällt

0.2.23
Vorgaben, die aus bautechnischen Nachweisen sowie Sachverständigengutachten (z. B. Statik, Brand-, Wärme- und Schallschutz sowie Gefahrstoffe) resultieren
entfällt

4
Nebenleistungen

4.1.4
Es wird gefordert, daß unter allen Gerüstfußpunkten Fußplatten und Unterlagsbohlen verlegt werden. Dies ist gem. 4.1.4 Nebenleistung.

## E. Beiliegende Unterlagen, Planunterlagen
Diesem Leistungsverzeichnis sind folgende (Plan)- Unterlagen beigelegt:

Baustelleneinrichtungsplan
0233 Baustelleneinrichtungsplan, 28.07.2025

Lageplan
0233 Amtlicher Lageplan_zeichnerischer Teil, 22.04.2025

100 Grundrisse
Grundriss EG: 0233-A-H50-101
Grundriss OG: 0233-A-H50-102
Grundriss Dach: 0233-A-H50-103
Dachaufsicht: 0233-A-H50-104

200 Schnitte
Schnitt A-A_1: 0233-A-V50-201
Schnitt A-A_2: 0233-A-V50-202
Schnitt B-B: 0233-A-V50-203
Schnitt C-C: 0233-A-V50-204

300 Ansichten
Ansicht West: 0233-A-V50-301
Ansicht Süd: 0233-A-V50-302
Ansicht Ost: 0233-A-V50-303
Ansicht Nord: 0233-A-V50-304

## 001 Gerüstbauarbeiten
Datum: 01.12.2025

### Bereich 1 Gerüstbauarbeiten

#### Abschnitt 1.1 Statische Berechnung

**1.1.10 Statische Berechnungen Arbeitsgerüste**
*** Pauschalposition
Statische Berechnung DIN EN 12811-1 einschl. erforderlicher Ausführungszeichnungen für nachfolgend beschriebene Arbeitsgerüste anfertigen.
Menge: 1,000 psch
DIN 276-1 2008-12: 392
DIN 276 2018-12: 392

**1.1.20 Einholen Genehmigungen/Erlaubnisse**
STLB-Bau 2025-10 001
Einholen öffentlich-rechtlicher Genehmigungen und Erlaubnisse. Die Gebühren werden gegen Nachweis vergütet.
Menge: 1,000 St
Leistungsbereiche: 001
DIN 276-1 2008-12: 392
DIN 276 2018-12: 392

#### Abschnitt 1.2 Gerüste auf Dachfläche Hauptgebäude um Dacherhöhungen (Etappe 1)

*Hinweis: Hinweistext Gerüste auf Dachfläche Hauptgebäude um Dacherhöhungen (Etappe 1)*
Hinweistext Gerüste auf Dachfläche Hauptgebäude um Dacherhöhungen (Etappe 1)

Die Gerüste auf Dachfläche Hauptgebäude besteht aus 3 Teilgerüsten. Sie werden unmittelbar nach Fertigstellung der Rohbauarbeiten erstellt. Je Gerüst ein Leitergang (= 3 Stück).

Die Gerüste auf Dachfläche Hauptgebäude werden vorgehalten bis folgende Arbeiten erledigt sind:
- Dachabdichtungsarbeiten und Klempnerarbeiten auf Dacherhöhungen
- Fensterbauarbeiten mit Sonnenschutzanlagen in Dacherhöhungen
- Zimmerarbeiten VhF für die Verkleidung der Dacherhöhungen

**1.2.10 Aufbauen längenorientiert Standgerüst Arbeitsgerüst 2kN/m2 SW06 H1**
STLB-Bau 2025-10 001
Aufbauen längenorientiertes Standgerüst, Fassadengerüst DIN EN 12810-1, als Arbeitsgerüst DIN EN 12811-1, Lastklasse 3 (2 kN/m2), Breitenklasse SW06, Höhenklasse H 1, alle Gerüstlagen genutzt, Verankerung am Bauwerk nicht möglich, Standfestigkeit herstellen, Standsicherheitsnachweis wird gesondert vergütet, Herstellung der Standsicherheit wird gesondert vergütet, Einrüstung für Fassaden- sowie Dacharbeiten, an senkrechten Bauwerksflächen, außen, aufstellen auf Flachdächern, Höhe der obersten Gerüstlage 2 m, Standfläche waagerecht, über Lastverteiler belastbar, Ausführung gemäß Einzelbeschreibung,
Einzelbeschreibungs-Nr 'Untergrund Dachfläche aus Beton, bzw. fertig gestellter Dachaufbau aus EPS- Dämmung und Bitumenbahnen.'
.
Menge: 214,000 m2
DIN 276-1 2008-12: 392
DIN 276 2018-12: 392

**1.2.20 Gebrauchsüberlassung längenorientiert Standgerüst Arbeitsgerüst 2kN/m2 SW06 H1**
STLB-Bau 2025-10 001
Gebrauchsüberlassung für längenorientiertes Standgerüst, Fassadengerüst DIN EN 12810-1, als Arbeitsgerüst DIN EN 12811-1,
Positionsmenge = Produkt aus '214 m2' (Gebrauchsüberlassungsmenge)

mal '24 Wochen' (Gebrauchsüberlassungsdauer)

Lastklasse 3 (2 kN/m2), Breitenklasse SW06, Höhenklasse H 1, alle Gerüstlagen genutzt, Einrüstung für Fassaden- sowie Dacharbeiten, an senkrechten Bauwerksflächen, außen, Höhe der obersten Gerüstlage 2 m, über Lastverteiler belastbar, Ausführung gemäß Einzelbeschreibung.
Menge: 5136,000 m2Wo
Leistungsbereiche: 001
DIN 276-1 2008-12: 392
DIN 276 2018-12: 392

**1.2.30 Abbauen längenorientiert Standgerüst Arbeitsgerüst 2kN/m2 SW06 H1**
STLB-Bau 2025-10 001
Abbauen längenorientiertes Standgerüst, Fassadengerüst DIN EN 12810-1, als Arbeitsgerüst DIN EN 12811-1, Lastklasse 3 (2 kN/m2), Breitenklasse SW06, Höhenklasse H 1, alle Gerüstlagen genutzt, an senkrechten Bauwerksflächen, außen, Höhe der obersten Gerüstlage 2 m, über Lastverteiler belastbar.
Menge: 214,000 m2
DIN 276-1 2008-12: 392
DIN 276 2018-12: 392

**1.2.40 Standsicherheit herstellen Abst. 1,5 m**
Herstellen der Standsicherheit nach Wahl / Statik AG. Z.B. durch Abstützungen mit Ballastgewicht, Stützgerüste oder Abstützungen in der erforderlichen Anzahl und konstruktiven Ausbildung für freistehendes Gerüst der Vorposition.
Incl. Aufbau, Abbau und Vorhaltungsdauer gem. Vorposition.
Abrechnung pro Meter Gerüstlänge der untersten Lage aussen.
Höhe der obersten Gerüstlage 2 m
Abstand vor Gerüst:  max 1,5 m
Menge: 102,000 m
DIN 276-1 2008-12: 392
DIN 276 2018-12: 392

**1.2.50 Aufbauen Dachfanggerüst Gitter B bis 0,3m**
STLB-Bau 2025-10 001
Aufbauen von Schutzeinrichtungen an Standgerüst, als Dachfanggerüst DIN 4420-1, Schutzwand aus Gittern, Breite des Dach-/Deckenüberstandes bis 0,3 m.
Menge: 102,000 m
Leistungsbereiche: 001
DIN 276-1 2008-12: 392
DIN 276 2018-12: 392

**1.2.60 Gebrauchsüberlassung Dachfanggerüst Gitter B bis 0,3m**
STLB-Bau 2025-10 001
Gebrauchsüberlassung für Schutzeinrichtungen an Standgerüst, als Dachfanggerüst DIN 4420-1, Schutzwand aus Gittern, Breite des Dach-/Deckenüberstandes bis 0,3 m,
Positionsmenge = Produkt aus '102 Meter' (Gebrauchsüberlassungsmenge)

mal '26 Wochen' (Gebrauchsüberlassungsdauer)
.
Menge: 2652,000 mWo
Leistungsbereiche: 001
DIN 276-1 2008-12: 392
DIN 276 2018-12: 392

**1.2.70 Abbauen Dachfanggerüst Gitter B bis 0,3m**
STLB-Bau 2025-10 001
Abbauen von Schutzeinrichtungen an Standgerüst, als Dachfanggerüst DIN 4420-1, Schutzwand aus Gittern, Breite des Dach-/Deckenüberstandes bis 0,3 m.
Menge: 102,000 m
Leistungsbereiche: 001
DIN 276-1 2008-12: 392
DIN 276 2018-12: 392

**1.2.80 Lastverteilender Belag Holz aufbauen L 1m B 0,5-1m**
STLB-Bau 2025-10 000
Lastverteilenden Belag aus Holz aufbauen, Länge der Belagfläche 1 m, Breite über 0,5 bis 1 m, auf nicht tragfähigen Flächen.
Menge: 48,000 St
Leistungsbereiche: 000
DIN 276-1 2008-12: 397
DIN 276 2018-12: 397

**1.2.90 Lastverteilender Belag Holz vorhalten L 1m B 0,5-1m**
STLB-Bau 2025-10 000
Lastverteilenden Belag aus Holz vorhalten, Länge der Belagfläche 1 m, Breite über 0,5 bis 1 m, auf nicht tragfähigen Flächen,
Positionsmenge = Produkt aus '48 Stück' (Vorhaltemenge)

mal '26 Wochen' (Vorhaltedauer)
.
Menge: 1248,000 StWo
Leistungsbereiche: 000
DIN 276-1 2008-12: 397
DIN 276 2018-12: 397

**1.2.100 Lastverteilender Belag Holz abbauen L 1m B 0,5-1m**
STLB-Bau 2025-10 000
Lastverteilenden Belag aus Holz abbauen, Länge der Belagfläche 1 m, Breite über 0,5 bis 1 m, auf nicht tragfähigen Flächen.
Menge: 48,000 St
DIN 276-1 2008-12: 397
DIN 276 2018-12: 397

**1.2.110 Verlegen,Vorhalten Bautenschutzmatte D 10mm**
Schutzlage, aus Bautenschutzmatten/-platten, aus Gummigranulat, Dicke 10 mm, lose verlegen und vorhalten.
Menge: 205,000 m2

**1.2.120 Abräumen Bautenschutzmatte D 10mm**
Abräumen und fachgerecht entsorgen bzw. zur Weiterverwendung durch den AN abfahren.
Menge: 205,000 m2

**1.2.130 Verlegen, Vorhalten Schutzbelag Holz D>19mm**
Schutzbelag, aus Holzwerkstoffplatten herstellen. Materialdicke mind. 19mm.
Auf Dachfläche über OG.
Menge: 205,000 m2

**1.2.140 Abräumen Schutzbelag Holz D>19mm**
Schutzbelag, aus Holzbohlen, oder Holzwerkstoffplatten herstellen. Materialdicke mind. 19mm. abräumen und fachgerecht entsorgen bzw. zur Weiterverwendung durch den AN abfahren.
Menge: 205,000 m2

#### Abschnitt 1.3 Gerüst um Hauptgebäude (Etappe 2)

*Hinweis: Hinweistext Gerüst um Hauptgebäude (Etappe 2)*
Hinweistext Gerüst um Hauptgebäude (Etappe 2)

Die Gerüste auf Dachfläche Hauptgebäude werden vorgehalten bis folgende Arbeiten erledigt sind:
- Dachabdichtungsarbeiten und Klempnerarbeiten auf Dacherhöhungen
- Fensterbauarbeiten mit Sonnenschutzanlagen in Dacherhöhungen
- Zimmerarbeiten VhF für die Verkleidung der Dacherhöhungen

**1.3.10 Aufbauen längenorientiert Standgerüst Arbeitsgerüst 2kN/m2 SW06 H1**
STLB-Bau 2025-10 001
Aufbauen längenorientiertes Standgerüst, Fassadengerüst DIN EN 12810-1, als Arbeitsgerüst DIN EN 12811-1, Lastklasse 3 (2 kN/m2), Breitenklasse SW06, Höhenklasse H 1, alle Gerüstlagen genutzt, Verankerung am Bauwerk nicht möglich, Standfestigkeit herstellen, Standsicherheitsnachweis wird gesondert vergütet, Herstellung der Standsicherheit wird gesondert vergütet, Einrüstung für Fassaden- sowie Dacharbeiten, an senkrechten Bauwerksflächen, außen, aufstellen auf Gelände, Höhe der obersten Gerüstlage 8 m, Standfläche geneigt, über Lastverteiler belastbar, Ausführung gemäß Einzelbeschreibung,
Einzelbeschreibungs-Nr 'Untergrund Arbeitsraum verfüllt, teilweise geneigt, teilweise Stufen aus Beton - Fertigteilen.'
.
Menge: 1160,000 m2
DIN 276-1 2008-12: 392
DIN 276 2018-12: 392

**1.3.20 Gebrauchsüberlassung längenorientiert Standgerüst Arbeitsgerüst 2kN/m2 SW06 H1**
STLB-Bau 2025-10 001
Gebrauchsüberlassung für längenorientiertes Standgerüst, Fassadengerüst DIN EN 12810-1, als Arbeitsgerüst DIN EN 12811-1,
Positionsmenge = Produkt aus '1.160 m2' (Gebrauchsüberlassungsmenge)

mal '32 Wochen' (Gebrauchsüberlassungsdauer)

Lastklasse 3 (2 kN/m2), Breitenklasse SW06, Höhenklasse H 1, alle Gerüstlagen genutzt, Einrüstung für Fassaden- sowie Dacharbeiten, an senkrechten Bauwerksflächen, außen, Höhe der obersten Gerüstlage 8 m, über Lastverteiler belastbar.
Menge: 37120,000 m2Wo
Leistungsbereiche: 001
DIN 276-1 2008-12: 392
DIN 276 2018-12: 392

**1.3.30 Abbauen längenorientiert Standgerüst Arbeitsgerüst 2kN/m2 SW06 H1**
STLB-Bau 2025-10 001
Abbauen längenorientiertes Standgerüst, Fassadengerüst DIN EN 12810-1, als Arbeitsgerüst DIN EN 12811-1, Lastklasse 3 (2 kN/m2), Breitenklasse SW06, Höhenklasse H 1, alle Gerüstlagen genutzt, an senkrechten Bauwerksflächen, außen, Höhe der obersten Gerüstlage 8 m, über Lastverteiler belastbar.
Menge: 1160,000 m2
DIN 276-1 2008-12: 392
DIN 276 2018-12: 392

**1.3.40 Standsicherheit herstellen Abst. 2,5 m**
Herstellen der Standsicherheit nach Wahl / Statik AG. Z.B. durch Abstützungen mit Ballastgewicht, Stützgerüste oder Abstützungen in der erforderlichen Anzahl und konstruktiven Ausbildung für freistehendes Gerüst der Vorposition.
Incl. Aufbau, Abbau und Vorhaltungsdauer gem. Vorposition.
Abrechnung pro Meter Gerüstlänge der untersten Lage aussen.
Höhe der obersten Gerüstlage 8 m
Abstand vor Gerüst:  max 2,5 m
Menge: 130,000 m
DIN 276-1 2008-12: 392
DIN 276 2018-12: 392

**1.3.50 aufbauen Innengeländer**
STLB-Bau 2025-10 001
Aufbauen Innengeländer, 2-teilig, DIN EN 12811-1,
Einzelbeschreibungs-Nr 'Fassade Süd / Ost / West, Bereich Laubengang. 2., 3. und 4. Lage'
.
Menge: 211,000 m
Leistungsbereiche: 001
DIN 276-1 2008-12: 392
DIN 276 2018-12: 392

**1.3.60 Gebrauchsüberlassung Innengeländer**
STLB-Bau 2025-10 001
Gebrauchsüberlassung für Innengeländer, 2-teilig, DIN EN 12811-1,
Positionsmenge = Produkt aus '211 Meter' (Gebrauchsüberlassungsmenge)

mal '32 Wochen' (Gebrauchsüberlassungsdauer)
.
Menge: 6752,000 mWo
Leistungsbereiche: 001
DIN 276-1 2008-12: 392
DIN 276 2018-12: 392

**1.3.70 entfernen Innengeländer**
STLB-Bau 2025-10 001
Entfernen Innengeländer, 2-teilig, DIN EN 12811-1.
Menge: 211,000 m
DIN 276-1 2008-12: 392
DIN 276 2018-12: 392

**1.3.80 Aufbauen Belagverbreiterung wandseitig B 0,25-0,33m**
STLB-Bau 2025-10 001
Aufbauen Belagverbreiterung wandseitig,
für Standgerüste, längenorientiert, Konsolbreite über 0,25 bis 0,33 m,
Einzelbeschreibungs-Nr 'Fassade Süd / Ost / West, Bereich Laubengang. 5. Lage'
.
Menge: 71,000 m
Leistungsbereiche: 001
DIN 276-1 2008-12: 392
DIN 276 2018-12: 392

**1.3.90 Gebrauchsüberlassung Belagverbreiterung wandseitig B 0,25-0,33m**
STLB-Bau 2025-10 001
Gebrauchsüberlassung für Belagverbreiterung wandseitig,
Positionsmenge = Produkt aus '71 Meter' (Gebrauchsüberlassungsmenge)

mal '32 Wochen' (Gebrauchsüberlassungsdauer)

für Standgerüste, längenorientiert, Konsolbreite über 0,25 bis 0,33 m.
Menge: 2272,000 mWo
Leistungsbereiche: 001
DIN 276-1 2008-12: 392
DIN 276 2018-12: 392

**1.3.100 Abbauen Belagverbreiterung wandseitig B 0,25-0,33m**
STLB-Bau 2025-10 001
Abbauen Belagverbreiterung wandseitig,
für Standgerüste, längenorientiert, Konsolbreite über 0,25 bis 0,33 m.
Menge: 71,000 m
DIN 276-1 2008-12: 392
DIN 276 2018-12: 392

**1.3.110 Lastverteilender Belag Holz aufbauen L 1m B 0,5-1m**
STLB-Bau 2025-10 000
Lastverteilenden Belag aus Holz aufbauen, Länge der Belagfläche 1 m, Breite über 0,5 bis 1 m, auf nicht tragfähigen Flächen.
Menge: 12,000 St
Leistungsbereiche: 000
DIN 276-1 2008-12: 397
DIN 276 2018-12: 397

**1.3.120 Lastverteilender Belag Holz vorhalten L 1m B 0,5-1m**
STLB-Bau 2025-10 000
Lastverteilenden Belag aus Holz vorhalten, Länge der Belagfläche 1 m, Breite über 0,5 bis 1 m, auf nicht tragfähigen Flächen,
Positionsmenge = Produkt aus '12 Stück' (Vorhaltemenge)

mal '32 Wochen' (Vorhaltedauer)
.
Menge: 384,000 StWo
Leistungsbereiche: 000
DIN 276-1 2008-12: 397
DIN 276 2018-12: 397

**1.3.130 Lastverteilender Belag Holz abbauen L 1m B 0,5-1m**
STLB-Bau 2025-10 000
Lastverteilenden Belag aus Holz abbauen, Länge der Belagfläche 1 m, Breite über 0,5 bis 1 m, auf nicht tragfähigen Flächen.
Menge: 12,000 St
DIN 276-1 2008-12: 397
DIN 276 2018-12: 397

**1.3.140 Aufbauen Treppenaufgang einläufig H 7-8m Lauf-B 0,5-0,75m**
STLB-Bau 2025-10 001
Aufbauen Treppenaufgang für Gerüst, einläufig,
Verankerung am Gerüst, Treppenaufgang von Standfläche bis zur obersten Gerüstlage, Höhe über 7 bis 8 m, Laufbreite (Stufenlänge) über 0,5 bis 0,75 m, Ausführung gemäß Einzelbeschreibung,
Einzelbeschreibungs-Nr 'Treppenturm als Extrafeld vor dem Gerüstinkl. notwendigem beidseitigem Seitenschutz und beidseitigem Geländer mit Handlauf, Von Geländenniveau bis zur letzten Arbeitslage.'
.
Menge: 2,000 St
DIN 276-1 2008-12: 392
DIN 276 2018-12: 392

**1.3.150 Gebrauchsüberlassung Treppenaufgang einläufig H 7-8m Lauf-B 0,5-0,75m**
STLB-Bau 2025-10 001
Gebrauchsüberlassung für Treppenaufgang für Gerüst, einläufig,
Positionsmenge = Produkt aus '2 Stück' (Gebrauchsüberlassungsmenge)

mal '32 Wochen' (Gebrauchsüberlassungsdauer)

Treppenaufgang von Standfläche bis zur obersten Gerüstlage, Höhe über 7 bis 8 m, Laufbreite (Stufenlänge) über 0,5 bis 0,75 m.
Menge: 64,000 StWo
Leistungsbereiche: 001
DIN 276-1 2008-12: 392
DIN 276 2018-12: 392

**1.3.160 Abbauen Treppenaufgang einläufig H 7-8m Lauf-B 0,5-0,75m**
STLB-Bau 2025-10 001
Abbauen Treppenaufgang für Gerüst, einläufig, Treppenaufgang von Standfläche bis zur obersten Gerüstlage, Höhe über 7 bis 8 m, Laufbreite (Stufenlänge) über 0,5 bis 0,75 m, Ausführung gemäß Einzelbeschreibung,
Einzelbeschreibungs-Nr 'Treppenturm als Extrafeld vor dem Gerüst
inkl. notwendigem beidseitigem Seitenschutz und beidseitigem Geländer mit Handlauf, Von Geländenniveau bis zur letzten Arbeitslage.'
.
Menge: 2,000 St
Leistungsbereiche: 001
DIN 276-1 2008-12: 392
DIN 276 2018-12: 392

**1.3.170 Aufbauen Überbrückung Systemgitterträger L bis 5m H bis 4m**
STLB-Bau 2025-10 001
Aufbauen Überbrückung in Gerüst,
aus Systemgitterträgern, Länge des überbrückten Zwischenraumes (Spannweite) bis 5 m, Höhe über Standfläche bis 4 m, über Eingang, Ausführung gemäß Einzelbeschreibung,
Einzelbeschreibungs-Nr 'Nebenzugänge Ost, West'
.
Menge: 2,000 St
DIN 276-1 2008-12: 392
DIN 276 2018-12: 392

**1.3.180 Gebrauchsüberlassung Überbrückung Systemgitterträger L bis 5m H bis 4m**
STLB-Bau 2025-10 001
Gebrauchsüberlassung für Überbrückung in Gerüst,
Positionsmenge = Produkt aus '2 Stück' (Gebrauchsüberlassungsmenge)

mal '32 Wochen' (Gebrauchsüberlassungsdauer)

aus Systemgitterträgern, Länge des überbrückten Zwischenraumes (Spannweite) bis 5 m, Höhe über Standfläche bis 4 m, über Eingang.
Menge: 64,000 StWo
DIN 276-1 2008-12: 392
DIN 276 2018-12: 392

**1.3.190 Abbauen Überbrückung Systemgitterträger L bis 5m H bis 4m**
STLB-Bau 2025-10 001
Abbauen Überbrückung in Gerüst,
aus Systemgitterträgern, Länge des überbrückten Zwischenraumes (Spannweite) bis 5 m, Höhe über Standfläche bis 4 m, über Eingang.
Menge: 2,000 St
DIN 276-1 2008-12: 392
DIN 276 2018-12: 392

**1.3.200 Aufbauen Überbrückung Systemgitterträger L 7,5-9m H bis 4m**
STLB-Bau 2025-10 001
Aufbauen Überbrückung in Gerüst,
aus Systemgitterträgern, Länge des überbrückten Zwischenraumes (Spannweite) über 7,5 bis 9 m, Höhe über Standfläche bis 4 m, über Eingang, Ausführung gemäß Einzelbeschreibung,
Einzelbeschreibungs-Nr 'Haupteingang Nord, über Vordach'
.
Menge: 1,000 St
DIN 276-1 2008-12: 392
DIN 276 2018-12: 392

**1.3.210 Gebrauchsüberlassung Überbrückung Systemgitterträger L 7,5-9m H bis 4m**
STLB-Bau 2025-10 001
Gebrauchsüberlassung für Überbrückung in Gerüst,
Positionsmenge = Produkt aus '1 Stück' (Gebrauchsüberlassungsmenge)

mal '32 Wochen' (Gebrauchsüberlassungsdauer)

aus Systemgitterträgern, Länge des überbrückten Zwischenraumes (Spannweite) über 7,5 bis 9 m, Höhe über Standfläche bis 4 m, über Eingang, Ausführung gemäß Einzelbeschreibung,
Einzelbeschreibungs-Nr 'Haupteingang Nord, über Vordach'
.
Menge: 32,000 StWo
DIN 276-1 2008-12: 392
DIN 276 2018-12: 392

**1.3.220 Abbauen Überbrückung Systemgitterträger L 7,5-9m H bis 4m**
STLB-Bau 2025-10 001
Abbauen Überbrückung in Gerüst,
aus Systemgitterträgern, Länge des überbrückten Zwischenraumes (Spannweite) über 7,5 bis 9 m, Höhe über Standfläche bis 4 m, über Eingang, Ausführung gemäß Einzelbeschreibung,
Einzelbeschreibungs-Nr 'Haupteingang Nord, über Vordach'
.
Menge: 1,000 St
DIN 276-1 2008-12: 392
DIN 276 2018-12: 392

**1.3.230 Aufbauen Dachfanggerüst Gitter B bis 0,3m**
STLB-Bau 2025-10 001
Aufbauen von Schutzeinrichtungen an Standgerüst, als Dachfanggerüst DIN 4420-1, Schutzwand aus Gittern, Breite des Dach-/Deckenüberstandes bis 0,3 m.
Menge: 130,000 m
Leistungsbereiche: 001
DIN 276-1 2008-12: 392
DIN 276 2018-12: 392

**1.3.240 Gebrauchsüberlassung Dachfanggerüst Gitter B bis 0,3m**
STLB-Bau 2025-10 001
Gebrauchsüberlassung für Schutzeinrichtungen an Standgerüst, als Dachfanggerüst DIN 4420-1, Schutzwand aus Gittern, Breite des Dach-/Deckenüberstandes bis 0,3 m,
Positionsmenge = Produkt aus '130 Meter' (Gebrauchsüberlassungsmenge)

mal '32 Wochen' (Gebrauchsüberlassungsdauer)
.
Menge: 4160,000 mWo
Leistungsbereiche: 001
DIN 276-1 2008-12: 392
DIN 276 2018-12: 392

**1.3.250 Abbauen Dachfanggerüst Gitter B 0,3-0,5m**
STLB-Bau 2025-10 001
Abbauen von Schutzeinrichtungen an Standgerüst, als Dachfanggerüst DIN 4420-1, Schutzwand aus Gittern, Breite des Dach-/Deckenüberstandes über 0,3 bis 0,5 m.
Menge: 130,000 m
Leistungsbereiche: 001
DIN 276-1 2008-12: 392
DIN 276 2018-12: 392

**1.3.260 Dachüberstieg Gerüst auf Dachfläche über OG**
Dachüberstieg vom oberster Gerüstbau auf die Dachfläche über OG, als Gerüstplattform über die bauseitige Attika und Treppenstufen hinab auf die Dachterrasse.
Höhendifferenz oberste Gerüstlage zu OK Attika: ca. 55cm
Höhendifferenz OK Attika zu OK Dachfläche über OG: ca. 130cm
Menge: 1,000 St

**1.3.270 Dachüberstieg Gerüst auf Dachfläche über OG - Vorhaltung**
Vorhaltung
Menge: 32,000 StWo

**1.3.280 Dachüberstieg Gerüst auf Dachfläche über OG - Abbau**
Abbau
Menge: 1,000 St

#### Abschnitt 1.4 Gerüst um Geschirrhütte Müll (Etappe 3)

**1.4.10 Aufbauen längenorientiert Standgerüst Arbeitsgerüst 1,5kN/m2 SW06 H1**
STLB-Bau 2025-10 001
Aufbauen längenorientiertes Standgerüst, Fassadengerüst DIN EN 12810-1, als Arbeitsgerüst DIN EN 12811-1, Lastklasse 2 (1,5 kN/m2), Breitenklasse SW06, Höhenklasse H 1, alle Gerüstlagen genutzt, Verankerung am Bauwerk nicht möglich, Standfestigkeit herstellen, Standsicherheitsnachweis wird gesondert vergütet, Herstellung der Standsicherheit wird gesondert vergütet, Einrüstung für Dacharbeiten, an senkrechten Bauwerksflächen, außen, aufstellen auf Gelände, Höhe der obersten Gerüstlage 2 m, Standfläche geneigt, über Lastverteiler belastbar, Ausführung gemäß Einzelbeschreibung,
Einzelbeschreibungs-Nr 'Untergrund Arbeitsraum / Gelände verfüllt. Untergrund geneigt.'
.
Menge: 42,000 m2
Leistungsbereiche: 001
DIN 276-1 2008-12: 392
DIN 276 2018-12: 392

**1.4.20 Gebrauchsüberlassung längenorientiert Standgerüst Arbeitsgerüst 1,5kN/m2 SW06 H1**
STLB-Bau 2025-10 001
Gebrauchsüberlassung für längenorientiertes Standgerüst, Fassadengerüst DIN EN 12810-1, als Arbeitsgerüst DIN EN 12811-1,
Positionsmenge = Produkt aus '42 m2' (Gebrauchsüberlassungsmenge)

mal '12 Wochen' (Gebrauchsüberlassungsdauer)

Lastklasse 2 (1,5 kN/m2), Breitenklasse SW06, Höhenklasse H 1, alle Gerüstlagen genutzt, Einrüstung für Dacharbeiten, an senkrechten Bauwerksflächen, außen, Höhe der obersten Gerüstlage 2 m, über Lastverteiler belastbar, Ausführung gemäß Einzelbeschreibung.
Menge: 504,000 m2Wo
Leistungsbereiche: 001
DIN 276-1 2008-12: 392
DIN 276 2018-12: 392

**1.4.30 Abbauen längenorientiert Standgerüst Arbeitsgerüst 1,5kN/m2 SW06 H1**
STLB-Bau 2025-10 001
Abbauen längenorientiertes Standgerüst, Fassadengerüst DIN EN 12810-1, als Arbeitsgerüst DIN EN 12811-1, Lastklasse 2 (1,5 kN/m2), Breitenklasse SW06, Höhenklasse H 1, alle Gerüstlagen genutzt, an senkrechten Bauwerksflächen, außen, Höhe der obersten Gerüstlage 2 m, über Lastverteiler belastbar.
Menge: 42,000 m2
Leistungsbereiche: 001
DIN 276-1 2008-12: 392
DIN 276 2018-12: 392

**1.4.40 Aufbauen Abstützung Abst. 1,5 m**
STLB-Bau 2025-10 001
Aufbauen Abstützung,
verfügbarer Abstand vor Gerüst '1,5' m
,
zur Herstellung der Standsicherheit, Ausführung gemäß Einzelbeschreibung,
Einzelbeschreibungs-Nr 'Gerüsthöhe ca. 3,0m. Herstellen der Standsicherheit nach Wahl und Statik AG. Z.B. Abstützungen in der erforderlichen Anzahl für freistehendes Gerüst der Vorposition: Höhe der obersten Gerüstlage 2 m. Abrechnung pro Meter Gerüstlänge der untersten Lage aussen.'
.
Menge: 21,000 m
Leistungsbereiche: 001
DIN 276-1 2008-12: 392
DIN 276 2018-12: 392

**1.4.50 Gebrauchsüberlassung Abstützung Abst. 1,5 m**
STLB-Bau 2025-10 001
Gebrauchsüberlassung Abstützung,
verfügbarer Abstand vor Gerüst '1,5' m
,
zur Herstellung der Standsicherheit,
Positionsmenge = Produkt aus '21 Meter' (Gebrauchsüberlassungsmenge)

mal '12 Wochen' (Gebrauchsüberlassungsdauer)

Ausführung gemäß Einzelbeschreibung,
Einzelbeschreibungs-Nr 'Herstellen der Standsicherheit nach Wahl und Statik AG. Z.B. Abstützungen in der erforderlichen Anzahl für freistehendes Gerüst der Vorposition: Höhe der obersten Gerüstlage 2 m. Abrechnung pro Meter Gerüstlänge der untersten Lage.'
.
Menge: 252,000 mWo
Leistungsbereiche: 001
DIN 276-1 2008-12: 392
DIN 276 2018-12: 392

**1.4.60 Abbauen Abstützung Abst. 1,5 m**
STLB-Bau 2025-10 001
Abbauen Abstützung,
verfügbarer Abstand vor Gerüst '1,5' m
,
zur Herstellung der Standsicherheit.
Menge: 21,000 m
Leistungsbereiche: 001
DIN 276-1 2008-12: 392
DIN 276 2018-12: 392

**1.4.70 Aufbauen Dachfanggerüst Gitter B bis 0,3m**
STLB-Bau 2025-10 001
Aufbauen von Schutzeinrichtungen an Standgerüst, als Dachfanggerüst DIN 4420-1, Schutzwand aus Gittern, Breite des Dach-/Deckenüberstandes bis 0,3 m.
Menge: 21,000 m
Leistungsbereiche: 001
DIN 276-1 2008-12: 392
DIN 276 2018-12: 392

**1.4.80 Gebrauchsüberlassung Dachfanggerüst Netz B bis 0,3m**
STLB-Bau 2025-10 001
Gebrauchsüberlassung für Schutzeinrichtungen an Standgerüst, als Dachfanggerüst DIN 4420-1, Schutzwand aus Netzen, Breite des Dach-/Deckenüberstandes bis 0,3 m,
Positionsmenge = Produkt aus '21 Meter' (Gebrauchsüberlassungsmenge)

mal '12 Wochen' (Gebrauchsüberlassungsdauer)
.
Menge: 252,000 mWo
Leistungsbereiche: 001
DIN 276-1 2008-12: 392
DIN 276 2018-12: 392

**1.4.90 Abbauen Dachfanggerüst Gitter B 0,3-0,5m**
STLB-Bau 2025-10 001
Abbauen von Schutzeinrichtungen an Standgerüst, als Dachfanggerüst DIN 4420-1, Schutzwand aus Gittern, Breite des Dach-/Deckenüberstandes über 0,3 bis 0,5 m.
Menge: 21,000 m
Leistungsbereiche: 001
DIN 276-1 2008-12: 392
DIN 276 2018-12: 392

#### Abschnitt 1.5 Gerüst um Geschirrhütte Wärmepumpe (Etappe 4)

**1.5.10 Aufbauen längenorientiert Standgerüst Arbeitsgerüst 1,5kN/m2 SW06 H1**
STLB-Bau 2025-10 001
Aufbauen längenorientiertes Standgerüst, Fassadengerüst DIN EN 12810-1, als Arbeitsgerüst DIN EN 12811-1, Lastklasse 2 (1,5 kN/m2), Breitenklasse SW06, Höhenklasse H 1, alle Gerüstlagen genutzt, Verankerung am Bauwerk nicht möglich, Standfestigkeit herstellen, Standsicherheitsnachweis wird gesondert vergütet, Herstellung der Standsicherheit wird gesondert vergütet, Einrüstung für Dacharbeiten, an senkrechten Bauwerksflächen, außen, aufstellen auf Gelände, Höhe der obersten Gerüstlage 2 m, Standfläche geneigt, über Lastverteiler belastbar, Ausführung gemäß Einzelbeschreibung,
Einzelbeschreibungs-Nr 'Untergrund Arbeitsraum / Gelände verfüllt. Untergrund geneigt.'
.
Menge: 105,000 m2
Leistungsbereiche: 001
DIN 276-1 2008-12: 392
DIN 276 2018-12: 392

**1.5.20 Gebrauchsüberlassung längenorientiert Standgerüst Arbeitsgerüst 1,5kN/m2 SW06 H1**
STLB-Bau 2025-10 001
Gebrauchsüberlassung für längenorientiertes Standgerüst, Fassadengerüst DIN EN 12810-1, als Arbeitsgerüst DIN EN 12811-1,
Positionsmenge = Produkt aus '105 m2' (Gebrauchsüberlassungsmenge)

mal '12 Wochen' (Gebrauchsüberlassungsdauer)

Lastklasse 2 (1,5 kN/m2), Breitenklasse SW06, Höhenklasse H 1, alle Gerüstlagen genutzt, Einrüstung für Dacharbeiten, an senkrechten Bauwerksflächen, außen, Höhe der obersten Gerüstlage 2 m, über Lastverteiler belastbar, Ausführung gemäß Einzelbeschreibung.
Menge: 1260,000 m2Wo
Leistungsbereiche: 001
DIN 276-1 2008-12: 392
DIN 276 2018-12: 392

**1.5.30 Abbauen längenorientiert Standgerüst Arbeitsgerüst 1,5kN/m2 SW06 H1**
STLB-Bau 2025-10 001
Abbauen längenorientiertes Standgerüst, Fassadengerüst DIN EN 12810-1, als Arbeitsgerüst DIN EN 12811-1, Lastklasse 2 (1,5 kN/m2), Breitenklasse SW06, Höhenklasse H 1, alle Gerüstlagen genutzt, an senkrechten Bauwerksflächen, außen, Höhe der obersten Gerüstlage 2 m, über Lastverteiler belastbar.
Menge: 105,000 m2
Leistungsbereiche: 001
DIN 276-1 2008-12: 392
DIN 276 2018-12: 392

**1.5.40 Aufbauen Abstützung Abst. 1,5 m**
STLB-Bau 2025-10 001
Aufbauen Abstützung,
verfügbarer Abstand vor Gerüst '1,5' m
,
zur Herstellung der Standsicherheit, Ausführung gemäß Einzelbeschreibung,
Einzelbeschreibungs-Nr 'Gerüsthöhe ca. 3,2m. Herstellen der Standsicherheit nach Wahl und Statik AG. Z.B. Abstützungen in der erforderlichen Anzahl für freistehendes Gerüst der Vorposition: Höhe der obersten Gerüstlage 2 m. Abrechnung pro Meter Gerüstlänge der untersten Lage aussen.'
.
Menge: 40,000 m
Leistungsbereiche: 001
DIN 276-1 2008-12: 392
DIN 276 2018-12: 392

**1.5.50 Gebrauchsüberlassung Abstützung Abst. 1,5 m**
STLB-Bau 2025-10 001
Gebrauchsüberlassung Abstützung,
verfügbarer Abstand vor Gerüst '1,5' m
,
zur Herstellung der Standsicherheit,
Positionsmenge = Produkt aus '40 Meter' (Gebrauchsüberlassungsmenge)

mal '12 Wochen' (Gebrauchsüberlassungsdauer)

Ausführung gemäß Einzelbeschreibung,
Einzelbeschreibungs-Nr 'Herstellen der Standsicherheit nach Wahl und Statik AG. Z.B. Abstützungen in der erforderlichen Anzahl für freistehendes Gerüst der Vorposition: Höhe der obersten Gerüstlage 2 m. Abrechnung pro Meter Gerüstlänge der untersten Lage.'
.
Menge: 480,000 mWo
Leistungsbereiche: 001
DIN 276-1 2008-12: 392
DIN 276 2018-12: 392

**1.5.60 Abbauen Abstützung Abst. 1,5 m**
STLB-Bau 2025-10 001
Abbauen Abstützung,
verfügbarer Abstand vor Gerüst '1,5' m
,
zur Herstellung der Standsicherheit.
Menge: 40,000 m
Leistungsbereiche: 001
DIN 276-1 2008-12: 392
DIN 276 2018-12: 392

**1.5.70 Aufbauen Dachfanggerüst Gitter B bis 0,3m**
STLB-Bau 2025-10 001
Aufbauen von Schutzeinrichtungen an Standgerüst, als Dachfanggerüst DIN 4420-1, Schutzwand aus Gittern, Breite des Dach-/Deckenüberstandes bis 0,3 m.
Menge: 40,000 m
Leistungsbereiche: 001
DIN 276-1 2008-12: 392
DIN 276 2018-12: 392

**1.5.80 Gebrauchsüberlassung Dachfanggerüst Gitter B bis 0,3m**
STLB-Bau 2025-10 001
Gebrauchsüberlassung für Schutzeinrichtungen an Standgerüst, als Dachfanggerüst DIN 4420-1, Schutzwand aus Gittern, Breite des Dach-/Deckenüberstandes bis 0,3 m,
Positionsmenge = Produkt aus '40 Meter' (Gebrauchsüberlassungsmenge)

mal '12 Wochen' (Gebrauchsüberlassungsdauer)
.
Menge: 240,000 mWo
Leistungsbereiche: 001
DIN 276-1 2008-12: 392
DIN 276 2018-12: 392

**1.5.90 Abbauen Dachfanggerüst Gitter B 0,3-0,5m**
STLB-Bau 2025-10 001
Abbauen von Schutzeinrichtungen an Standgerüst, als Dachfanggerüst DIN 4420-1, Schutzwand aus Gittern, Breite des Dach-/Deckenüberstandes über 0,3 bis 0,5 m.
Menge: 40,000 m
Leistungsbereiche: 001
DIN 276-1 2008-12: 392
DIN 276 2018-12: 392

#### Abschnitt 1.6 Gerüstarbeiten für Etappe 1 - 4: Gerüste umbauen, Gerüstergänzungen

**1.6.10 Umbauen Standgerüst Aus-Einbau Belagverbreiterung mit Konsole Belag B 0,25-0,33m**
Umbauen Standgerüst, längenorientiert, Versetzen von Konsolen einschl. Belag, Konsolbreite über 0,25 bis 0,33 m.
Umsetzten der Konsolen an andere Stelle.
Incl. Anfahrt, incl. der Gerüstmonteure in der benötigten Anzahl.
Menge: 100,000 m
DIN 276-1 2008-12: 392
DIN 276 2018-12: 392

**1.6.20 Umbauen Standgerüst Aus-Einbau Seitenschutz**
Umbauen Standgerüst, längenorientiert, Aus- und Einbauen von Seitenschutz. Versetzen des Seitenschutzes des Fassadengerüstes z.B. an aussenseitige Belagsverbreiterungen. oder umgekehrt.
Incl. Anfahrt, incl. der Gerüstmonteure in der benötigten Anzahl.
Menge: 100,000 m
DIN 276-1 2008-12: 392
DIN 276 2018-12: 392

**1.6.30 Freistehendes Fassadengerüst - Teilfläche Abbauen - Gerüstmaterial vor Ort lagern.**
Teilflächenabbau, Gerüstmaterial vor Ort lagern.
Incl. Komponenten der Standsicherheit vor Ort lagern.
Incl. Anfahrt, incl. der Gerüstmonteure in der benötigten Anzahl.
Menge: 100,000 m2

**1.6.40 Freistehendes Fassadengerüst - Teilfläche Aufbauen - Gerüstmaterial vor Ort gelagert**
Mit vor Ort gelagertem Material, z.B. nach Teilflächenabbau.
Incl. Wiederherstellen der Standsicherheit.
Incl. Anfahrt, incl. der Gerüstmonteure in der benötigten Anzahl.
Menge: 100,000 m2

### Bereich 2 Arbeiten auf Nachweis

*Hinweis: Hinweistext Lohnkosten auf Nachweis, Gerätekosten auf Nachweis*
Hinweistext Lohnkosten auf Nachweis, Gerätekosten auf Nachweis

1. Grundlagen
Die Stundenlohnarbeiten sind nur nach besonderer schriftlicher Anordnung des AG oder seiner Bevollmächtigten auszuführen.

2. Leistungsanspruch
Diese Positionen werden nur vergütet soweit die Leistungen nicht bereits im Leistungsverzeichnis mit Einheitspreisen ausgewiesen sind. Sofern solche Arbeiten ohne besondere schriftliche Anordnung ausgeführt werden, besteht kein Anspruch
auf Vergütung nach Verrechnungssätzen. Die Leistungen diese Titels können auf alle Titel / Teile und Gewerke der Leistungsbeschreibung angewendet werden.

3. Ausführung

3.1 Lohnkosten auf Nachweis
Mit der Ausführung der im Leistungsverzeichnis vorgesehenen Stundenlohnarbeiten ist erst nach schriftlicher Anordnung des AG zu beginnen. Der Umfang der im Einzelfall zu erbringenden  Leistungen wird bei der Anordnung festgelegt.
Der Verrechnungssatz für die jeweilige Arbeitskraft umfasst sämtliche Aufwendungen wie Lohn- und Gehaltskosten, Lohn- und Gehaltsnebenkosten, Zuschläge, lohngebundene und lohnabhängige Kosten, sonstige Sozialkosten, Gemeinkosten, Wagnis und Gewinn sowie den Kleingeräteeinsatz. Für vom AG angeordnete Stundenlohnarbeiten werden die vereinbarten Stundenverrechnungssätze zuzüglich Umsatzsteuer nach den tatsächlich geleisteten Arbeitszeiten bezahlt. Wegezeiten werden nicht gesondert vergütet.
Verlangt der AG die Ausführung von Leistungen außerhalb der regelmäßigen werktäglichen Arbeitszeit (Mehr-, Sonntags-, Feiertags und Nachtarbeit), so wird neben den vereinbarten Preisen eine Vergütung für die nachgewiesenen zuschlagspflichtigen Stunden gewährt.
Als Vergütung wird für jede geleistete Stunde der Betrag gezahlt, der sich aus der entsprechenden tariflichen Vereinbarung für Mehr-, Sonntags-, Feiertags- und Nachtarbeit zuzüglich der dafür tatsächlichen aufgewendeten Zuschläge errechnet. Für Stundenlohnarbeiten durch Arbeitskräfte erfolgt die Vergütung entsprechend der Qualifikation der Arbeitskräfte, welche für die Durchführung der zu leistenden Tätigkeit erforderlich ist.
Der Einsatz von Aufsichtspersonal wird nicht gesondert vergütet und ist in die Einheitspreise einzukalkulieren. Lohnstunden der Auszubildenden, unabhängig vom Ausbildungsjahr, werden nicht gesondert vergütet.

3.2 Gerätekosten auf Nachweis
Die Verrechnungssätze für das jeweilige Gerät umfassen sämtliche Aufwendungen für den Betrieb, Gemeinkosten, Wagnis und
Gewinn. Insbesondere Gerätevorhalte- und Betriebsstoffkosten sowie sämtliche Zuschläge. Die Einheitspreise für Geräte verstehen sich einschließlich Lieferung frei Verwendungsstelle und sind incl. Bedienung anzugeben. Vergütet werden die tatsächlichen Einsatzstunden des Geräts. Stillstandzeiten werden nicht gesondert vergütet. Bei LKW Einsatz erfolgt die Vergütung nach der tatsächlichen Nutzlast ohne Erhöhung der Nutzlaststufe für Sonderfahrzeuge. Die Kosten für den Einsatz von Kleingeräten und Werkzeugen wie Abrichte-, Bohr-, Fräs-, Hobel- Schleif-, Schneide- und Trennmaschinen(Flex), Sägen, Schweiß- und andere Kleingeräte (einschließlich Zubehör und der Verbrauch sowie Schärfen) bis 800 EUR Anschaffungswert sowie Kosten für den Einsatz von Gerüsten (im Rohbau mit Arbeitsbühne aller Höhen über Gelände oder Fußboden), sind in die Verrechnungssätze einzukalkulieren. Sie werden nicht gesondert vergütet.

3.3 Materialkosten
Die Materialkosten sind einschließlich Lieferung frei Verwendungs- / Einbaustelle mit abladen und lagern anzubieten. Umlagerungen, die seitens des AN vorgenommen werden, sind ebenfalls mit den Verrechnungssätzen abgegolten. Der Verbrauch ist für jeden Fall an Hand von Skizzen nachzuweisen. Die Mengenermittlung erfolgt nach Aufmaß in eingebautem Zustand.

4. Abrechnung

Der Auftragnehmer hat die Stundenzettel mit Angabe von Datum, Art der ausgeführten Arbeit, Personal-, Material- und Geräteeinsatz arbeitstäglich oder nach Beendigung der entsprechenden Arbeiten unaufgefordert der Bauleitung einzureichen. Später eingehende Nachweise werden nicht anerkannt. Bei Bedarf ist der Verbrauch von Material für jeden Einzelfall an Hand von Aufmaßskizzen o. ä. nachzuweisen. Abgerechnet werden nur die tatsächlich auf der Baustelle geleisteten Stunden.

#### Abschnitt 2.1 Lohnkosten auf Nachweis

**2.1.10 Vorarbeiter/-in sämtliche Kosten/Zuschläge**
STLB-Bau 2025-10 091
Stundenlohnarbeiten durch Vorarbeiter/-in
der Verrechnungssatz für die jeweilige Arbeitskraft umfasst sämtliche Aufwendungen wie Lohn- und Gehaltskosten, Lohn- und Gehaltsnebenkosten, Zuschläge, lohngebundene und lohnabhängige Kosten, sonstige Sozialkosten, Gemeinkosten, Wagnis und Gewinn.
Menge: 2,000 h
DIN 276-1 2008-12: 399
DIN 276 2018-12: 399

**2.1.20 Bauwerker/-in sämtliche Kosten/Zuschläge**
STLB-Bau 2025-10 091
Stundenlohnarbeiten durch Bauwerker/-in
der Verrechnungssatz für die jeweilige Arbeitskraft umfasst sämtliche Aufwendungen wie Lohn- und Gehaltskosten, Lohn- und Gehaltsnebenkosten, Zuschläge, lohngebundene und lohnabhängige Kosten, sonstige Sozialkosten, Gemeinkosten, Wagnis und Gewinn.
Menge: 10,000 h
Leistungsbereiche: 091
DIN 276-1 2008-12: 399
DIN 276 2018-12: 399

#### Abschnitt 2.2 Gerätekosten auf Nachweis

**2.2.10 LKW Fahrer-in 1-3,5t**
STLB-Bau 2025-10 091
LKW, mit Fahrer/-in, einsetzen,
der Verrechnungssatz für die jeweilige Arbeitskraft umfasst sämtliche Aufwendungen wie Lohn- und Gehaltskosten, Lohn- und Gehaltsnebenkosten, Zuschläge, lohngebundene und lohnabhängige Kosten, sonstige Sozialkosten, Gemeinkosten, Wagnis und Gewinn,
der Verrechnungssatz für das Gerät umfasst sämtliche Aufwendungen für den Betrieb, Gemeinkosten, Wagnis und Gewinn, Nutzlast 1 bis 3,5 t.
Menge: 2,000 h
DIN 276-1 2008-12: 399
DIN 276 2018-12: 399

**2.2.20 LKW Fahrer-in 3,5-5t**
STLB-Bau 2025-10 091
LKW, mit Fahrer/-in, einsetzen,
der Verrechnungssatz für die jeweilige Arbeitskraft umfasst sämtliche Aufwendungen wie Lohn- und Gehaltskosten, Lohn- und Gehaltsnebenkosten, Zuschläge, lohngebundene und lohnabhängige Kosten, sonstige Sozialkosten, Gemeinkosten, Wagnis und Gewinn,
der Verrechnungssatz für das Gerät umfasst sämtliche Aufwendungen für den Betrieb, Gemeinkosten, Wagnis und Gewinn, Nutzlast 3,5 bis 5 t.
Menge: 2,000 h
DIN 276-1 2008-12: 399
DIN 276 2018-12: 399
